# Partición interior de tejido metálico formado por paneles de malla de acero inoxidable

- Propiedad del archivo: CYPE INGENIEROS, S.A.
- Formato: FIEBDC-3/2002
- Divisa: EUR
- Costes indirectos: 3.00 %
- IVA: 21.00 %

## F Fachadas y particiones

### FK Tejidos metálicos

#### FKP Partición de tejidos metálicos

**FKP010** m² Partición interior de tejido metálico formado por paneles de malla de acero inoxidable.
Partición interior de tejido metálico de paneles de malla de acero inoxidable AISI 316, formados por cables y varillas en posición horizontal, con un porcentaje de huecos del 64%, peso 7,10 kg/m². Marco perimetral formado por pletinas metálicas soldadas en ambas caras del panel, horquillas, pernos y tornillería, de acero inoxidable AISI 316. Incluso anclajes químicos para la fijación del marco perimetral.
Incluye: Replanteo. Montaje del marco perimetral. Fijación del tejido metálico al marco perimetral. Fijación del marco perimetral al soporte. Resolución de puntos singulares.
Criterio de medición de proyecto: Superficie medida según documentación gráfica de Proyecto, sin deducir huecos menores de 1 m².
Criterio de medición de obra: Se medirá la superficie realmente ejecutada según especificaciones de Proyecto, sin deducir huecos menores de 1 m².

| Código | Ud | Descripción | Rendimiento | Precio | Importe |
|---|---|---|---|---|---|
| mt26btr070b | m² | Tejido metálico de paneles de malla de acero inoxidable AISI 316, formados por cables y varillas en posición horizontal, con un porcentaje de huecos del 64%, peso 7,1 kg/m². (material) | 1.020 | 139.00 | 141.78 |
| mt26btr075a | m | Marco perimetral formado por pletinas metálicas soldadas en ambas caras del panel, horquillas, pernos y tornillería, de acero inoxidable AISI 316. (material) | 1.500 | 69.60 | 104.40 |
| mt26aaq010f | Ud | Anclaje químico compuesto por resina y varilla roscada de acero inoxidable A4-70, según UNE-EN ISO 3506-1; con tuerca y arandela, de 12 mm de diámetro. (material) | 1.000 | 4.90 | 4.90 |
| mo011 | h | Oficial 1ª montador. (mano de obra) | 0.578 | 23.74 | 13.72 |
| mo080 | h | Ayudante montador. (mano de obra) | 0.578 | 21.94 | 12.68 |
| % | % | Costes directos complementarios | 2 % | 277.48 | 5.55 |
|  |  | Costes directos |  |  | 283.03 |
