# Reparación de sistema ETICS de aislamiento térmico por el exterior de fachadas con revestimiento continuo. Sistema Fassatherm Lifting "FASSA BORTOLO"

- Propiedad del archivo: CYPE INGENIEROS, S.A.
- Formato: FIEBDC-3/2002
- Divisa: EUR
- Costes indirectos: 3.00 %
- IVA: 21.00 %

## F Fachadas y particiones

### FS Fachadas ETICS

#### FSY Reparaciones

**FSY140** m² Reparación de sistema ETICS de aislamiento térmico por el exterior de fachadas con revestimiento continuo. Sistema Fassatherm Lifting "FASSA BORTOLO".
Reparación de sistema ETICS de aislamiento térmico por el exterior de fachadas con revestimiento continuo, con el sistema Fassatherm Lifting "FASSA BORTOLO", compuesto por: PREPARACIÓN DEL SOPORTE: líquido limpiador Active One "FASSA BORTOLO"; CAPA DE REGULARIZACIÓN: mortero adhesivo AL 88 "FASSA BORTOLO", color blanco, para aplicar con llana, armado con malla de fibra de vidrio antiálcalis Fassanet Maxi "FASSA BORTOLO"; CAPA DE ACABADO: revestimiento RX 561 "FASSA BORTOLO", sobre imprimación FX 526 "FASSA BORTOLO".
Criterio de valoración económica: El precio no incluye la estructura soporte ni la resolución de puntos singulares.
Incluye: Preparación de la superficie soporte. Resolución de los puntos singulares. Aplicación del mortero base y colocación de la malla de fibra de vidrio en la capa de regularización. Aplicación de la capa de acabado.
Criterio de medición de proyecto: Superficie medida según documentación gráfica de Proyecto, deduciendo los huecos de superficie mayor de 1 m², añadiendo a cambio la superficie de la parte interior del hueco, correspondiente al desarrollo de jambas y dinteles.
Criterio de medición de obra: Se medirá la superficie realmente ejecutada según especificaciones de Proyecto, deduciendo los huecos de superficie mayor de 1 m², añadiendo a cambio la superficie de la parte interior del hueco, correspondiente al desarrollo de jambas y dinteles.

| Código | Ud | Descripción | Rendimiento | Precio | Importe |
|---|---|---|---|---|---|
| mt28mfb130a | l | Líquido limpiador Active One "FASSA BORTOLO", para interiores y exteriores, aplicación con pulverizador, para la eliminación de sales solubles y eflorescencias. (material) | 0.150 | 25.04 | 3.76 |
| mt28mfb010o | kg | Mortero adhesivo tipo GP CSII W2, según UNE-EN 998-1 AL 88 "FASSA BORTOLO", color blanco, para aplicar con llana, para adherir los paneles aislantes, previo amasado con agua. (material) | 5.000 | 1.45 | 7.25 |
| mt28mfb040a | m² | Malla de fibra de vidrio antiálcalis Fassanet Maxi "FASSA BORTOLO", de 160 g/m² de masa superficial, para armar morteros. (material) | 1.050 | 1.92 | 2.02 |
| mt28mfb060u | l | Imprimación FX 526 "FASSA BORTOLO", de color a elegir gama I, a base de copolímeros acrílicos en emulsión acuosa, áridos seleccionados, dióxido de titanio, pigmentos y aditivos especiales, para aplicar con brocha o rodillo. (material) | 0.140 | 5.51 | 0.77 |
| mt28mfb090f | kg | Revestimiento RX 561 "FASSA BORTOLO", de color a elegir gama I, con un tamaño máximo de partícula de 1 mm, a base de copolímeros acrílicos y polisiloxanos en dispersión acuosa, áridos seleccionados, dióxido de titanio, microfibras y aditivos especiales, con resistencia al moho, a las algas y a los hongos, para aplicar con llana. Según UNE-EN 15824. (material) | 2.150 | 4.19 | 9.01 |
| op00tal020 |  | Taladro con batidora. | 1.000 | 0.00 | 0.00 |
| mo039 | h | Oficial 1ª revocador. (mano de obra) | 0.765 | 23.10 | 17.67 |
| mo079 | h | Ayudante revocador. (mano de obra) | 0.765 | 21.94 | 16.78 |
| % | % | Costes directos complementarios | 2 % | 57.26 | 1.15 |
|  |  | Costes directos |  |  | 58.41 |
