# Limpieza mecánica de fachadas con agua atomizada o nebulizada

- Propiedad del archivo: CYPE INGENIEROS, S.A.
- Formato: FIEBDC-3/2002
- Divisa: EUR
- Costes indirectos: 3.00 %
- IVA: 21.00 %

## F Fachadas y particiones

### FZ Limpieza y tratamientos superficiales

#### FZB Limpieza mecánica

**FZB030** m² Limpieza mecánica de fachadas con agua atomizada o nebulizada.
Limpieza mecánica de fachada de fábrica de ladrillos cerámicos cara vista en estado de conservación regular, mediante proyección de spray de agua atomizada (tamaño de gota 1 µm) a baja presión (hasta 5 atm), pulverizando de 12 a 36 horas ininterrumpidamente, comenzando por la parte más alta de la fachada en franjas horizontales de 2 a 4 m de altura, hasta disolver la suciedad superficial. Incluso pruebas previas necesarias para ajustar los parámetros de la limpieza y evitar daños en los materiales, transporte, montaje y desmontaje de equipo; eliminación de los detritus acumulados en las zonas inferiores mediante chorro de agua a baja presión (máximo 2 atm) y manualmente en vuelos, cornisas y salientes; acopio, retirada y carga de restos generados sobre camión o contenedor; considerando un grado de complejidad medio.
Incluye: Montaje y preparación del equipo. Realización de pruebas para ajuste de los parámetros de limpieza. Aplicación mecánica del chorro de agua atomizada o nebulizada. Desmontaje del equipo. Limpieza de la superficie soporte. Retirada y acopio del material proyectado y los restos generados. Carga del material proyectado y los restos generados sobre camión o contenedor.
Criterio de medición de proyecto: Superficie medida según documentación gráfica de Proyecto.
Criterio de medición de obra: Se medirá la superficie realmente ejecutada según especificaciones de Proyecto.

| Código | Ud | Descripción | Rendimiento | Precio | Importe |
|---|---|---|---|---|---|
| mt08aaa010a | m³ | Agua. (material) | 0.036 | 1.50 | 0.05 |
| mq08lch020b | h | Equipo de chorro de agua a presión, con adaptador para agua atomizada o nebulizada. (maquinaria) | 0.252 | 5.94 | 1.50 |
| mo112 | h | Peón especializado construcción. (mano de obra) | 0.256 | 22.05 | 5.64 |
| mo020 | h | Oficial 1ª construcción. (mano de obra) | 0.284 | 23.10 | 6.56 |
| % | % | Costes directos complementarios | 2 % | 13.75 | 0.28 |
|  |  | Costes directos |  |  | 14.03 |
