# Antena para recepción de emisiones terrenales

- Propiedad del archivo: CYPE INGENIEROS, S.A.
- Formato: FIEBDC-3/2002
- Divisa: EUR
- Costes indirectos: 3.00 %
- IVA: 21.00 %

## I Instalaciones

### IA Audiovisuales

#### IAA Red de cables coaxiales

**IAA034** Ud Antena para recepción de emisiones terrenales.
Antena exterior UHF para captación de señales de televisión analógica, televisión digital terrestre (TDT) y televisión de alta definición (HDTV) procedentes de emisiones terrenales, canales del 21 al 48, 19 dBi de ganancia con funcionamiento en modo pasivo, 45 dBi de ganancia con funcionamiento en modo activo, y relación D/A mayor de 25 dB. Incluso anclajes y cuantos accesorios sean necesarios para su correcta instalación.
Incluye: Replanteo.
Criterio de medición de proyecto: Número de unidades previstas, según documentación gráfica de Proyecto.
Criterio de medición de obra: Se medirá el número de unidades realmente ejecutadas según especificaciones de Proyecto.

| Código | Ud | Descripción | Rendimiento | Precio | Importe |
|---|---|---|---|---|---|
| mt40etv030s | Ud | Antena exterior UHF para captación de señales de televisión analógica, televisión digital terrestre (TDT) y televisión de alta definición (HDTV) procedentes de emisiones terrenales, canales del 21 al 48, 19 dBi de ganancia con funcionamiento en modo pasivo, 45 dBi de ganancia con funcionamiento en modo activo, y relación D/A mayor de 25 dB. (material) | 1.000 | 109.09 | 109.09 |
| mo001 | h | Oficial 1ª instalador de telecomunicaciones. (mano de obra) | 0.537 | 23.74 | 12.75 |
| mo056 | h | Ayudante instalador de telecomunicaciones. (mano de obra) | 0.537 | 21.90 | 11.76 |
| % | % | Costes directos complementarios | 2 % | 133.60 | 2.67 |
|  |  | Costes directos |  |  | 136.27 |
