# Sistema de control Aidoo

- Propiedad del archivo: CYPE INGENIEROS, S.A.
- Formato: FIEBDC-3/2002
- Divisa: EUR
- Costes indirectos: 3.00 %
- IVA: 21.00 %

## I Instalaciones

### IB Sistemas de climatización

#### IBZ Sistema Airzone

**IBZ050** Ud Sistema de control Aidoo.
Pasarela para control de equipo Baxi R32 a través de la App Airzone Aidoo para smartphones y tablets, Aidoo Wi-Fi AZAI6WSCBA1 "AIRZONE", con conexión inalámbrica mediante Wi-Fi 2.4 GHz, control del encendido y apagado, de la temperatura de consigna, del modo de funcionamiento y de la velocidad del ventilador, lectura de avisos y errores, programación horaria, multiusuario y multisesión, integración con Amazon Alexa y Google Assistant para control por voz, función Airtools para diagnóstico remoto inteligente, comunicaciones con otros sistemas de control externo mediante puerto con protocolo de comunicación Modbus y alimentación desde la unidad interior del equipo.
Incluye: Replanteo. Colocación y fijación. Conexionado.
Criterio de medición de proyecto: Número de unidades previstas, según documentación gráfica de Proyecto.
Criterio de medición de obra: Se medirá el número de unidades realmente ejecutadas según especificaciones de Proyecto.

| Código | Ud | Descripción | Rendimiento | Precio | Importe |
|---|---|---|---|---|---|
| mt42air730aa | Ud | Pasarela para control de equipo Baxi R32 a través de la App Airzone Aidoo para smartphones y tablets, Aidoo Wi-Fi AZAI6WSCBA1 "AIRZONE", con conexión inalámbrica mediante Wi-Fi 2.4 GHz, control del encendido y apagado, de la temperatura de consigna, del modo de funcionamiento y de la velocidad del ventilador, lectura de avisos y errores, programación horaria, multiusuario y multisesión, integración con Amazon Alexa y Google Assistant para control por voz, función Airtools para diagnóstico remoto inteligente, comunicaciones con otros sistemas de control externo mediante puerto con protocolo de comunicación Modbus y alimentación desde la unidad interior del equipo. (material) | 1.000 | 145.00 | 145.00 |
| mo005 | h | Oficial 1ª instalador de climatización. (mano de obra) | 0.324 | 22.74 | 7.37 |
| mo104 | h | Ayudante instalador de climatización. (mano de obra) | 0.216 | 20.98 | 4.53 |
| % | % | Costes directos complementarios | 2 % | 156.90 | 3.14 |
|  |  | Costes directos |  |  | 160.04 |
