# Accesorio para cable eléctrico para media tensión "PRYSMIAN GROUP"

- Propiedad del archivo: CYPE INGENIEROS, S.A.
- Formato: FIEBDC-3/2002
- Divisa: EUR
- Costes indirectos: 3.00 %
- IVA: 21.00 %

## I Instalaciones

### IE Eléctricas

#### IEH Cables

**IEH055** Ud Accesorio para cable eléctrico para media tensión "PRYSMIAN GROUP".
Aislador enchufable, monobloc, de interior, para conexión de transformador equipado con pasatapas enchufables a conductor no aislado, Formfit TPEI-250 "PRYSMIAN", intensidad nominal 250 A, tensión nominal 24 kV, formado por aislador de silicona anti-tracking, pantalla semiconductora interior, cuerpo aislante y pantalla semiconductora exterior de EPDM, ojal para puesta a tierra, dispositivo de acero inoxidable de fijación del aislador y varilla de cobre de contacto en punta para la conexión al equipo correspondiente.
Incluye: Conexionado.
Criterio de medición de proyecto: Número de unidades previstas, según documentación gráfica de Proyecto.
Criterio de medición de obra: Se medirá el número de unidades realmente ejecutadas según especificaciones de Proyecto.

| Código | Ud | Descripción | Rendimiento | Precio | Importe |
|---|---|---|---|---|---|
| mt35pry512b | Ud | Aislador enchufable, monobloc, de interior, para conexión de transformador equipado con pasatapas enchufables a conductor no aislado, Formfit TPEI-250 "PRYSMIAN", intensidad nominal 250 A, tensión nominal 24 kV, formado por aislador de silicona anti-tracking, pantalla semiconductora interior, cuerpo aislante y pantalla semiconductora exterior de EPDM, ojal para puesta a tierra, dispositivo de acero inoxidable de fijación del aislador y varilla de cobre de contacto en punta para la conexión al equipo correspondiente. (material) | 1.000 | 127.60 | 127.60 |
| mo003 | h | Oficial 1ª electricista. (mano de obra) | 0.086 | 23.74 | 2.04 |
| mo102 | h | Ayudante electricista. (mano de obra) | 0.086 | 21.90 | 1.88 |
| % | % | Costes directos complementarios | 2 % | 131.52 | 2.63 |
|  |  | Costes directos |  |  | 134.15 |
