# Protector contra sobretensiones permanentes, modular

- Propiedad del archivo: CYPE INGENIEROS, S.A.
- Formato: FIEBDC-3/2002
- Divisa: EUR
- Costes indirectos: 3.00 %
- IVA: 21.00 %

## I Instalaciones

### IE Eléctricas

#### IEX Aparamenta

**IEX075** Ud Protector contra sobretensiones permanentes, modular.
Protector contra sobretensiones permanentes, de 1 módulo, bipolar (1P+N), para unir mecánicamente a interruptores de las series eB, UB y DZ158, modelo PSP2 "CHINT ELECTRICS", de 18x80x77,8 mm, grado de protección IP20, montaje sobre carril DIN (35 mm) y fijación a carril mediante garras. Totalmente montado, conexionado y probado.
Incluye: Montaje y conexionado del elemento.
Criterio de medición de proyecto: Número de unidades previstas, según documentación gráfica de Proyecto.
Criterio de medición de obra: Se medirá el número de unidades realmente ejecutadas según especificaciones de Proyecto.

| Código | Ud | Descripción | Rendimiento | Precio | Importe |
|---|---|---|---|---|---|
| mt35amc301e | Ud | Protector contra sobretensiones permanentes, de 1 módulo, bipolar (1P+N), para unir mecánicamente a interruptores de las series eB, UB y DZ158, modelo PSP2 "CHINT ELECTRICS", de 18x80x77,8 mm, grado de protección IP20, montaje sobre carril DIN (35 mm) y fijación a carril mediante garras, según UNE-EN 50550. (material) | 1.000 | 72.10 | 72.10 |
| mo003 | h | Oficial 1ª electricista. (mano de obra) | 0.268 | 23.74 | 6.36 |
| % | % | Costes directos complementarios | 2 % | 78.46 | 1.57 |
|  |  | Costes directos |  |  | 80.03 |
