# Registro de terminación de red

- Propiedad del archivo: CYPE INGENIEROS, S.A.
- Formato: FIEBDC-3/2002
- Divisa: EUR
- Costes indirectos: 3.00 %
- IVA: 21.00 %

## I Instalaciones

### IL Infraestructura de telecomunicaciones

#### ILI Canalizaciones interiores

**ILI001** Ud Registro de terminación de red.
Registro de terminación de red, formado por caja metálica para disposición del equipamiento principalmente en horizontal, de 300x400x300 mm. Instalación empotrada. Incluso tapa, accesorios, piezas especiales y fijaciones.
Criterio de valoración económica: El precio no incluye las ayudas de albañilería para instalaciones.
Incluye: Replanteo. Colocación y fijación de la caja.
Criterio de medición de proyecto: Número de unidades previstas, según documentación gráfica de Proyecto.
Criterio de medición de obra: Se medirá el número de unidades realmente ejecutadas según especificaciones de Proyecto.

| Código | Ud | Descripción | Rendimiento | Precio | Importe |
|---|---|---|---|---|---|
| mt40irt020g | Ud | Caja de registro de terminación de red con conexión a tierra, para instalaciones de ICT, metálica, de 300x400x300 mm, para empotrar. Incluso tapa. (material) | 1.000 | 71.00 | 71.00 |
| mo001 | h | Oficial 1ª instalador de telecomunicaciones. (mano de obra) | 0.541 | 22.74 | 12.30 |
| mo056 | h | Ayudante instalador de telecomunicaciones. (mano de obra) | 0.541 | 20.98 | 11.35 |
| % | % | Costes directos complementarios | 2 % | 94.65 | 1.89 |
|  |  | Costes directos |  |  | 96.54 |
