# Colector suspendido en instalación provisional

- Propiedad del archivo: CYPE INGENIEROS, S.A.
- Formato: FIEBDC-3/2002
- Divisa: EUR
- Costes indirectos: 3.00 %
- IVA: 21.00 %

## I Instalaciones

### IS Evacuación de aguas

#### ISS Colectores suspendidos

**ISS011** m Colector suspendido en instalación provisional.
Montaje y desmontaje de colector suspendido de red horizontal de carácter provisional, conectada a la red de saneamiento del edificio y a la red pública durante el desarrollo de las obras de rehabilitación, formado por tubo de PVC, sin normalizar, de 160 mm de diámetro y 2 mm de espesor, unión pegada con adhesivo, con una pendiente mínima del 1,00%, para la evacuación de aguas residuales y/o pluviales en el interior de la estructura de los edificios (amortizable en 5 usos). Incluso líquido limpiador, adhesivo para tubos y accesorios de PVC, material auxiliar para montaje y sujeción a la obra, accesorios y piezas especiales.
Criterio de valoración económica: El precio incluye la retirada de todos los elementos que componen la instalación.
Incluye: Replanteo del recorrido del colector y de la situación de los elementos de sujeción. Presentación en seco de los tubos. Fijación del material auxiliar para montaje y sujeción a la obra. Montaje, conexionado y comprobación de su correcto funcionamiento. Desconexiones de la red del edificio y de la red pública de saneamiento. Desmontaje de la instalación provisional.
Criterio de medición de proyecto: Longitud medida en proyección horizontal, según documentación gráfica de Proyecto.
Criterio de medición de obra: Se medirá, en proyección horizontal, la longitud realmente ejecutada según especificaciones de Proyecto.

| Código | Ud | Descripción | Rendimiento | Precio | Importe |
|---|---|---|---|---|---|
| mt36tiq016a | Ud | Material auxiliar para montaje y sujeción a la obra de las tuberías de PVC, de 160 mm de diámetro y 3 m de longitud nominal. (material) | 0.200 | 0.74 | 0.15 |
| mt36tiq015aj | m | Tubo de PVC liso, sin normalizar, diámetro nominal 160 mm, longitud nominal 3 m, unión por copa con junta pegada, con el precio incrementado el 45% en concepto de accesorios y piezas especiales. (material) | 0.210 | 21.35 | 4.48 |
| mt36tiq012a | l | Líquido limpiador para pegado mediante adhesivo de tubos y accesorios de PVC. (material) | 0.075 | 36.66 | 2.75 |
| mt36tiq013a | kg | Adhesivo para tubos y accesorios de PVC. (material) | 0.060 | 46.72 | 2.80 |
| op00ato010 |  | Atornillador. | 1.000 | 0.00 | 0.00 |
| op00mar010 |  | Martillo. | 1.000 | 0.00 | 0.00 |
| op00tal010 |  | Taladro. | 1.000 | 0.00 | 0.00 |
| mo008 | h | Oficial 1ª fontanero. (mano de obra) | 0.325 | 22.74 | 7.39 |
| mo107 | h | Ayudante fontanero. (mano de obra) | 0.162 | 20.98 | 3.40 |
| % | % | Costes directos complementarios | 2 % | 20.97 | 0.42 |
|  |  | Costes directos |  |  | 21.39 |
