# Rejilla para exteriores

- Propiedad del archivo: CYPE INGENIEROS, S.A.
- Formato: FIEBDC-3/2002
- Divisa: EUR
- Costes indirectos: 3.00 %
- IVA: 21.00 %

## I Instalaciones

### IV Ventilación

#### IVM Ventilación mecánica

**IVM024** Ud Rejilla para exteriores.
Rejilla cuadrada de plástico para exteriores, "BAXI", color blanco RAL 9010, con mosquitera, para conducto de admisión o extracción de 125 mm de diámetro. Incluso elementos de fijación.
Incluye: Replanteo.
Criterio de medición de proyecto: Número de unidades previstas, según documentación gráfica de Proyecto.
Criterio de medición de obra: Se medirá el número de unidades realmente ejecutadas según especificaciones de Proyecto.

| Código | Ud | Descripción | Rendimiento | Precio | Importe |
|---|---|---|---|---|---|
| mt42bax583a | Ud | Rejilla cuadrada de plástico para exteriores, "BAXI", color blanco RAL 9010, con mosquitera, para conducto de admisión o extracción de 125 mm de diámetro, con elementos de fijación. (material) | 1.000 | 7.55 | 7.55 |
| mo011 | h | Oficial 1ª montador. (mano de obra) | 0.270 | 23.74 | 6.41 |
| mo080 | h | Ayudante montador. (mano de obra) | 0.270 | 21.94 | 5.92 |
| % | % | Costes directos complementarios | 2 % | 19.88 | 0.40 |
|  |  | Costes directos |  |  | 20.28 |
