# Conector para enchufe rápido de aire comprimido

- Propiedad del archivo: CYPE INGENIEROS, S.A.
- Formato: FIEBDC-3/2002
- Divisa: EUR
- Costes indirectos: 3.00 %
- IVA: 21.00 %

## I Instalaciones

### IX Aire comprimido y gases medicinales

#### IXW Elementos

**IXW085** Ud Conector para enchufe rápido de aire comprimido.
Conector para enchufe rápido de aire comprimido, de latón niquelado, de perfil estándar y 7,2 mm de anchura nominal, presión máxima de trabajo 16 bar, con rosca cilíndrica GAS macho de 1/4".
Incluye: Colocación. Conexionado y comprobación de su correcto funcionamiento.
Criterio de medición de proyecto: Número de unidades previstas, según documentación gráfica de Proyecto.
Criterio de medición de obra: Se medirá el número de unidades realmente ejecutadas según especificaciones de Proyecto.

| Código | Ud | Descripción | Rendimiento | Precio | Importe |
|---|---|---|---|---|---|
| mt43eac130a | Ud | Conector para enchufe rápido de aire comprimido, de latón niquelado, de perfil estándar y 7,2 mm de anchura nominal, presión máxima de trabajo 16 bar, con rosca cilíndrica GAS macho de 1/4". (material) | 1.000 | 7.25 | 7.25 |
| mo008 | h | Oficial 1ª fontanero. (mano de obra) | 0.086 | 23.74 | 2.04 |
| mo107 | h | Ayudante fontanero. (mano de obra) | 0.086 | 21.90 | 1.88 |
| % | % | Costes directos complementarios | 2 % | 11.17 | 0.22 |
|  |  | Costes directos |  |  | 11.39 |
