# Guía para aparcamiento de camión, de tubo de acero galvanizado

- Propiedad del archivo: CYPE INGENIEROS, S.A.
- Formato: FIEBDC-3/2002
- Divisa: EUR
- Costes indirectos: 3.00 %
- IVA: 21.00 %

## L Carpintería, cerrajería, vidrios y protecciones solares

### LM Equipamiento para muelles de carga y descarga

#### LMC Complementos de acoplamiento y seguridad

**LMC010** Ud Guía para aparcamiento de camión, de tubo de acero galvanizado.
Guía curva para aparcamiento de camión, de tubo de acero galvanizado, de 2500 mm de longitud, fijada mediante anclaje mecánico por atornillado. Incluso placas de anclaje para fijación mediante atornillado al soporte con tornillos de acero.
Incluye: Replanteo. Colocación y fijación de la guía para aparcamiento de camión.
Criterio de medición de proyecto: Número de unidades previstas, según documentación gráfica de Proyecto.
Criterio de medición de obra: Se medirá el número de unidades realmente ejecutadas según especificaciones de Proyecto.

| Código | Ud | Descripción | Rendimiento | Precio | Importe |
|---|---|---|---|---|---|
| mt26amc030b | Ud | Guía curva para aparcamiento de camión, de tubo de acero galvanizado, de 2500 mm de longitud, para facilitar el posicionamiento de los vehículos durante las maniobras de acoplamiento al abrigo. Incluso placas de anclaje. (material) | 1.000 | 260.10 | 260.10 |
| mt26aaa035b | Ud | Anclaje mecánico tipo tornillo de cabeza avellanada con estrella interior de seis puntas para llave Torx, de acero inoxidable AISI 316. (material) | 8.000 | 3.92 | 31.36 |
| op00ato010 |  | Atornillador. | 1.000 | 0.00 | 0.00 |
| op00tal010 |  | Taladro. | 1.000 | 0.00 | 0.00 |
| mo011 | h | Oficial 1ª montador. (mano de obra) | 6.895 | 22.74 | 156.79 |
| mo080 | h | Ayudante montador. (mano de obra) | 6.895 | 21.02 | 144.93 |
| % | % | Costes directos complementarios | 2 % | 593.18 | 11.86 |
|  |  | Costes directos |  |  | 605.04 |
