# Sellado estanco de paso de cables o tubos con cinta adhesiva, en paramento de madera

- Propiedad del archivo: CYPE INGENIEROS, S.A.
- Formato: FIEBDC-3/2002
- Divisa: EUR
- Costes indirectos: 3.00 %
- IVA: 21.00 %

## N Aislamientos e impermeabilizaciones

### NE Estanqueidad

#### NEI Instalaciones

**NEI021** Ud Sellado estanco de paso de cables o tubos con cinta adhesiva, en paramento de madera.
Sellado estanco de paso de cables o tubos, de 200 mm de diámetro, con cinta adhesiva, con película de separación, de 60 mm de anchura, colocada sobre el cable o el tubo y el paramento de madera.
Incluye: Limpieza y preparación de la superficie. Corte de la cinta de sellado. Colocación de la cinta de sellado.
Criterio de medición de proyecto: Número de unidades previstas, según documentación gráfica de Proyecto.
Criterio de medición de obra: Se medirá el número de unidades realmente ejecutadas según especificaciones de Proyecto.

| Código | Ud | Descripción | Rendimiento | Precio | Importe |
|---|---|---|---|---|---|
| mt15sur020a | m | Cinta adhesiva, con película de separación, de 60 mm de anchura, con elevadas propiedades elásticas; para el sellado del paso de instalaciones. (material) | 0.638 | 1.00 | 0.64 |
| mo101 | h | Ayudante montador de aislamientos. (mano de obra) | 0.005 | 21.02 | 0.11 |
| % | % | Costes directos complementarios | 2 % | 0.75 | 0.02 |
|  |  | Costes directos |  |  | 0.77 |
