# Impermeabilización líquida de jardinera, por el interior

- Propiedad del archivo: CYPE INGENIEROS, S.A.
- Formato: FIEBDC-3/2002
- Divisa: EUR
- Costes indirectos: 3.00 %
- IVA: 21.00 %

## N Aislamientos e impermeabilizaciones

### NL Impermeabilizaciones líquidas

#### NLD Jardineras

**NLD010** m² Impermeabilización líquida de jardinera, por el interior.
Impermeabilización líquida de jardinera, por el interior, con una mano de revestimiento continuo elástico impermeabilizante a base de poliuretano, Maxelastic PUR HW "DRIZORO", color blanco; previa aplicación de imprimación bicomponente a base de resina epoxi, Maxepox Primer W "DRIZORO". Incluso malla de fibra de vidrio antiálcalis, Drizoro Mesh 58 "DRIZORO" y revestimiento continuo elástico impermeabilizante a base de poliuretano, Maxelastic PUR HW "DRIZORO", para la resolución de puntos singulares.
Incluye: Limpieza y preparación de la superficie. Aplicación de la imprimación. Resolución de los puntos singulares. Aplicación del impermeabilizante.
Criterio de medición de proyecto: Superficie medida según documentación gráfica de Proyecto.
Criterio de medición de obra: Se medirá la superficie realmente ejecutada según especificaciones de Proyecto.

| Código | Ud | Descripción | Rendimiento | Precio | Importe |
|---|---|---|---|---|---|
| mt47add070a | kg | Imprimación bicomponente a base de resina epoxi, Maxepox Primer W "DRIZORO", según UNE-EN 1504-2. (material) | 0.250 | 11.40 | 2.85 |
| mt09lid030a | m² | Malla de fibra de vidrio antiálcalis, Drizoro Mesh 58 "DRIZORO", de 3,4x6,8 mm de luz de malla, de 58 g/m² de masa superficial, color blanco y de 1x100 m, para armar morteros. (material) | 0.050 | 1.74 | 0.09 |
| mt15idr030c | kg | Revestimiento continuo elástico impermeabilizante a base de poliuretano, Maxelastic PUR HW "DRIZORO", color blanco, según UNE-EN 1504-2. (material) | 1.850 | 11.03 | 20.41 |
| mo032 | h | Oficial 1ª aplicador de productos impermeabilizantes. (mano de obra) | 0.166 | 23.10 | 3.83 |
| mo070 | h | Ayudante aplicador de productos impermeabilizantes. (mano de obra) | 0.166 | 21.94 | 3.64 |
| % | % | Costes directos complementarios | 2 % | 30.82 | 0.62 |
|  |  | Costes directos |  |  | 31.44 |
