# Punto singular para cubierta inclinada de tejas asfálticas

- Propiedad del archivo: CYPE INGENIEROS, S.A.
- Formato: FIEBDC-3/2002
- Divisa: EUR
- Costes indirectos: 3.00 %
- IVA: 21.00 %

## Q Cubiertas

### QU Componentes de cubiertas inclinadas y curvas

#### QUS De tejas asfálticas

**QUS011** m Punto singular para cubierta inclinada de tejas asfálticas.
Cumbrera para cubierta inclinada, con una pendiente mayor del 15%, con tejas asfálticas, Tegola Americana Standard "CHOVA", color Verde Galicia, armadas con fieltro de fibra de vidrio de 110 g/m², protegidas en su cara externa con gránulos minerales y en su cara interior con arena fina como material antiadherente, fijadas mecánicamente al soporte. Incluso puntas de acero galvanizado, Tegola Americana "CHOVA", para la fijación de las tejas asfálticas.
Incluye: Corte y doblado de las tejas asfálticas. Fijación de las tejas asfálticas.
Criterio de medición de proyecto: Longitud medida en verdadera magnitud, según documentación gráfica de Proyecto.
Criterio de medición de obra: Se medirá, en verdadera magnitud, la longitud realmente ejecutada según especificaciones de Proyecto.

| Código | Ud | Descripción | Rendimiento | Precio | Importe |
|---|---|---|---|---|---|
| mt13tch010lg | m² | Teja asfáltica, Tegola Americana Standard "CHOVA", color Verde Galicia, armada con fieltro de fibra de vidrio de 110 g/m², protegida en su cara externa con gránulos minerales y en su cara interior con arena fina como material antiadherente, según UNE-EN 544. (material) | 1.100 | 15.72 | 17.29 |
| mt13tch030b | kg | Puntas de acero galvanizado, Tegola Americana "CHOVA". (material) | 2.000 | 14.60 | 29.20 |
| op00sop010 |  | Soplete para soldadura de láminas asfálticas. | 1.000 | 0.00 | 0.00 |
| mo020 | h | Oficial 1ª construcción. (mano de obra) | 0.219 | 23.10 | 5.06 |
| mo077 | h | Ayudante construcción. (mano de obra) | 0.219 | 21.94 | 4.80 |
| % | % | Costes directos complementarios | 2 % | 56.35 | 1.13 |
|  |  | Costes directos |  |  | 57.48 |
