# Piezas especiales para cubierta inclinada de tejas asfálticas

- Propiedad del archivo: CYPE INGENIEROS, S.A.
- Formato: FIEBDC-3/2002
- Divisa: EUR
- Costes indirectos: 3.00 %
- IVA: 21.00 %

## Q Cubiertas

### QU Componentes de cubiertas inclinadas y curvas

#### QUS De tejas asfálticas

**QUS012** Ud Piezas especiales para cubierta inclinada de tejas asfálticas.
Aireador, para cubierta inclinada, con una pendiente mayor del 15%. Incluso accesorios de fijación.
Incluye: Imprimación de la superficie soporte de la cobertura, en perímetro y puntos singulares. Colocación por clavado de las tejas asfálticas.
Criterio de medición de proyecto: Número de unidades previstas, según documentación gráfica de Proyecto.
Criterio de medición de obra: Se medirá el número de unidades realmente ejecutadas según especificaciones de Proyecto.

| Código | Ud | Descripción | Rendimiento | Precio | Importe |
|---|---|---|---|---|---|
| mt13tag020a | Ud | Aireador. (material) | 1.000 | 10.82 | 10.82 |
| mt13piz050 | kg | Elementos de sujeción de acero inoxidable (clavos, ganchos, puntas, etc.). (material) | 0.050 | 3.42 | 0.17 |
| mo020 | h | Oficial 1ª construcción. (mano de obra) | 0.109 | 22.13 | 2.41 |
| mo077 | h | Ayudante construcción. (mano de obra) | 0.055 | 21.02 | 1.16 |
| % | % | Costes directos complementarios | 2 % | 14.56 | 0.29 |
|  |  | Costes directos |  |  | 14.85 |
