# Placas onduladas de fibrocemento sin amianto, para montaje de cobertura de tejas cerámicas

- Propiedad del archivo: CYPE INGENIEROS, S.A.
- Formato: FIEBDC-3/2002
- Divisa: EUR
- Costes indirectos: 3.00 %
- IVA: 21.00 %

## Q Cubiertas

### QU Componentes de cubiertas inclinadas y curvas

#### QUT De tejas cerámicas

**QUT010** m² Placas onduladas de fibrocemento sin amianto, para montaje de cobertura de tejas cerámicas.
Placas onduladas de fibrocemento sin amianto de 3000 mm de longitud, 1100 mm de anchura y 6,5 mm de espesor, color arcilla; Euroclase A1 de reacción al fuego según UNE-EN 13501-1, colocadas con un solape de la placa superior de 150 mm y fijadas mecánicamente al soporte, para montaje de cobertura de teja cerámica curva, con una anchura máxima de entre 12 y 16 cm, en cubierta inclinada, con una pendiente mayor del 26%. Incluso accesorios de fijación de las placas burlete autoadhesivo, para el sellado de estanqueidad de los solapes entre placas onduladas.
Criterio de valoración económica: El precio no incluye la cobertura de tejas.
Incluye: Replanteo. Corte de las placas. Fijación de las placas. Sellado de juntas.
Criterio de medición de proyecto: Superficie del faldón medida en verdadera magnitud, según documentación gráfica de Proyecto.
Criterio de medición de obra: Se medirá, en verdadera magnitud, la superficie realmente ejecutada según especificaciones de Proyecto.

| Código | Ud | Descripción | Rendimiento | Precio | Importe |
|---|---|---|---|---|---|
| mt13eur120yla | Ud | Placa ondulada de fibrocemento sin amianto, de 3000 mm de longitud, 1100 mm de anchura y 6,5 mm de espesor, color arcilla; Euroclase A1 de reacción al fuego según UNE-EN 13501-1. Según UNE-EN 494. (material) | 0.351 | 42.41 | 14.89 |
| mt13eur110a | m | Burlete autoadhesivo, para el sellado de estanqueidad de los solapes entre placas onduladas de fibrocemento sin amianto. (material) | 1.100 | 0.64 | 0.70 |
| mt13eur100a | Ud | Kit de accesorios de fijación, para placas onduladas de fibrocemento sin amianto. (material) | 1.000 | 9.94 | 9.94 |
| mo051 | h | Oficial 1ª montador de cerramientos industriales. (mano de obra) | 0.164 | 22.74 | 3.73 |
| mo098 | h | Ayudante montador de cerramientos industriales. (mano de obra) | 0.120 | 21.02 | 2.52 |
| % | % | Costes directos complementarios | 2 % | 31.78 | 0.64 |
|  |  | Costes directos |  |  | 32.42 |
