# Piezas especiales para cubierta inclinada de tejas cerámicas "TEJAS BORJA"

- Propiedad del archivo: CYPE INGENIEROS, S.A.
- Formato: FIEBDC-3/2002
- Divisa: EUR
- Costes indirectos: 3.00 %
- IVA: 21.00 %

## Q Cubiertas

### QU Componentes de cubiertas inclinadas y curvas

#### QUT De tejas cerámicas

**QUT052** Ud Piezas especiales para cubierta inclinada de tejas cerámicas "TEJAS BORJA".
Cuña de caballete cerámica TB-10 Tech "TEJAS BORJA", acabado TB-10 Tech Tierra, 24x12,2x5,6 cm, para tejas mixtas, fijada con tornillos rosca-madera sobre rastrel de madera; para cubierta inclinada.
Incluye: Colocación y atornillado de las tejas.
Criterio de medición de proyecto: Número de unidades previstas, según documentación gráfica de Proyecto.
Criterio de medición de obra: Se medirá el número de unidades realmente ejecutadas según especificaciones de Proyecto.

| Código | Ud | Descripción | Rendimiento | Precio | Importe |
|---|---|---|---|---|---|
| mt13tmb016ac | Ud | Cuña de caballete cerámica TB-10 Tech "TEJAS BORJA", acabado TB-10 Tech Tierra, 24x12,2x5,6 cm, para tejas mixtas, según UNE-EN 1304. (material) | 1.000 | 4.13 | 4.13 |
| mt13blw103 | Ud | Tornillo rosca-madera para sujeción de tejas a rastrel. (material) | 2.000 | 0.06 | 0.12 |
| mo011 | h | Oficial 1ª montador. (mano de obra) | 0.131 | 23.74 | 3.11 |
| mo080 | h | Ayudante montador. (mano de obra) | 0.066 | 21.94 | 1.45 |
| % | % | Costes directos complementarios | 2 % | 8.81 | 0.18 |
|  |  | Costes directos |  |  | 8.99 |
