# Falso techo continuo de paneles de lana de madera. Sistema "SOPREMA"

- Propiedad del archivo: CYPE INGENIEROS, S.A.
- Formato: FIEBDC-3/2002
- Divisa: EUR
- Costes indirectos: 3.00 %
- IVA: 21.00 %

## R Revestimientos y trasdosados

### RT Falsos techos en interiores

#### RTM Continuos, de madera

**RTM007** m² Falso techo continuo de paneles de lana de madera. Sistema "SOPREMA".
Falso techo continuo suspendido, situado a una altura menor de 4 m, constituido por: ESTRUCTURA: estructura metálica de acero galvanizado de maestras 60/27 de chapa de acero galvanizado, de 60 mm de anchura con horquillas de cuelgue y varillas cada 600 mm; PANELES: paneles ligeros de lana de madera, gama Fibro-Kustik, Berlín Fijación Directa "SOPREMA", de 600x600 mm y 25 mm de espesor, resistencia térmica 0,33 m²K/W, conductividad térmica 0,075 W/(mK). Incluso fijaciones para el anclaje de los perfiles, tornillería para la fijación de los paneles y accesorios de montaje.
Incluye: Trazado en los muros del nivel del falso techo. Replanteo de los perfiles. Señalización de los puntos de anclaje al forjado o elemento soporte. Suspensión de los perfiles. Corte de los paneles. Colocación de los paneles. Resolución de encuentros y puntos singulares.
Criterio de medición de proyecto: Superficie medida entre paramentos, según documentación gráfica de Proyecto, sin descontar huecos para instalaciones.
Criterio de medición de obra: Se medirá la superficie realmente ejecutada según especificaciones de Proyecto, sin descontar huecos para instalaciones.

| Código | Ud | Descripción | Rendimiento | Precio | Importe |
|---|---|---|---|---|---|
| mt16bas010n | m² | Panel ligero de lana de madera, gama Fibro-Kustik, Berlín Fijación Directa "SOPREMA", de 600x600 mm y 25 mm de espesor, según UNE-EN 13168, formado por virutas de madera de 2,0 mm de diámetro aglomeradas con cemento, resistencia térmica 0,33 m²K/W, conductividad térmica 0,075 W/(mK), densidad 448 kg/m³, factor de resistencia a la difusión del vapor de agua 3,5 y Euroclase B-s1, d0 de reacción al fuego según UNE-EN 13501-1. (material) | 1.050 | 15.05 | 15.80 |
| mt12psg210a | Ud | Cuelgue para falsos techos suspendidos. (material) | 0.900 | 0.36 | 0.32 |
| mt12psg210b | Ud | Seguro para la fijación del cuelgue, en falsos techos suspendidos. (material) | 0.900 | 0.04 | 0.04 |
| mt12psg210c | Ud | Conexión superior para fijar la varilla al cuelgue, en falsos techos suspendidos. (material) | 0.900 | 0.56 | 0.50 |
| mt12psg190 | Ud | Varilla de cuelgue. (material) | 0.900 | 0.37 | 0.33 |
| mt12psg220 | Ud | Fijación compuesta por taco y tornillo 5x27. (material) | 0.900 | 0.06 | 0.05 |
| mt12psg050c | m | Maestra 60/27 de chapa de acero galvanizado, de 60 mm de anchura, según UNE-EN 14195. (material) | 0.800 | 0.84 | 0.67 |
| mo015 | h | Oficial 1ª montador de falsos techos. (mano de obra) | 0.312 | 22.74 | 7.09 |
| mo082 | h | Ayudante montador de falsos techos. (mano de obra) | 0.312 | 21.02 | 6.56 |
| % | % | Costes directos complementarios | 2 % | 31.36 | 0.63 |
|  |  | Costes directos |  |  | 31.99 |
