# Toallero para baño. Fijación al perfil decorativo

- Propiedad del archivo: CYPE INGENIEROS, S.A.
- Formato: FIEBDC-3/2002
- Divisa: EUR
- Costes indirectos: 3.00 %
- IVA: 21.00 %

## S Señalización y equipamiento

### SM Baños

#### SMA Accesorios

**SMA046** Ud Toallero para baño. Fijación al perfil decorativo.
Toallero de barra, sobre soporte de vidrio color blanco crema, gama Keuco Edition 400, modelo Schlüter-ARCLINE-BAK E400 BH C "SCHLÜTER-SYSTEMS". Fijación al perfil decorativo.
Criterio de valoración económica: El precio no incluye el perfil decorativo.
Incluye: Replanteo. Colocación.
Criterio de medición de proyecto: Número de unidades previstas, según documentación gráfica de Proyecto.
Criterio de medición de obra: Se medirá el número de unidades realmente colocadas según especificaciones de Proyecto.

| Código | Ud | Descripción | Rendimiento | Precio | Importe |
|---|---|---|---|---|---|
| mt31sch110v | Ud | Toallero de barra, sobre soporte de vidrio color blanco crema, gama Keuco Edition 400, modelo Schlüter-ARCLINE-BAK E400 BH C "SCHLÜTER-SYSTEMS", para colgar del perfil decorativo, gama Schlüter-ARCLINE. (material) | 1.000 | 425.65 | 425.65 |
| mo107 | h | Ayudante fontanero. (mano de obra) | 0.113 | 21.90 | 2.47 |
| % | % | Costes directos complementarios | 2 % | 428.12 | 8.56 |
|  |  | Costes directos |  |  | 436.68 |
