# Asiento para minusválidos, rehabilitación y tercera edad

- Propiedad del archivo: CYPE INGENIEROS, S.A.
- Formato: FIEBDC-3/2002
- Divisa: EUR
- Costes indirectos: 3.00 %
- IVA: 21.00 %

## S Señalización y equipamiento

### SP Aparatos sanitarios adaptados y ayudas técnicas

#### SPA Asientos, barras de apoyo y pasamanos

**SPA010** Ud Asiento para minusválidos, rehabilitación y tercera edad.
Asiento para minusválidos, rehabilitación y tercera edad, colocado en pared, abatible, de acero inoxidable AISI 304 color blanco, de dimensiones totales 425x430 mm. Incluso elementos de fijación.
Incluye: Replanteo y trazado en el paramento de la situación del asiento. Colocación, nivelación y fijación de los elementos de soporte. Limpieza del elemento.
Criterio de medición de proyecto: Número de unidades previstas, según documentación gráfica de Proyecto.
Criterio de medición de obra: Se medirá el número de unidades realmente colocadas según especificaciones de Proyecto.

| Código | Ud | Descripción | Rendimiento | Precio | Importe |
|---|---|---|---|---|---|
| mt31abp140de | Ud | Asiento para minusválidos, rehabilitación y tercera edad, colocado en pared, abatible, de acero inoxidable AISI 304 color blanco, de dimensiones totales 425x430 mm, incluso fijaciones de acero inoxidable. (material) | 1.000 | 214.25 | 214.25 |
| op00ato010 |  | Atornillador. | 1.000 | 0.00 | 0.00 |
| op00tal010 |  | Taladro. | 1.000 | 0.00 | 0.00 |
| mo107 | h | Ayudante fontanero. (mano de obra) | 0.340 | 20.98 | 7.13 |
| % | % | Costes directos complementarios | 2 % | 221.38 | 4.43 |
|  |  | Costes directos |  |  | 225.81 |
