# Pavimento de césped sintético

- Propiedad del archivo: CYPE INGENIEROS, S.A.
- Formato: FIEBDC-3/2002
- Divisa: EUR
- Costes indirectos: 3.00 %
- IVA: 21.00 %

## U Urbanización interior de la parcela

### UX Pavimentos exteriores

#### UXS De césped sintético

**UXS010** m² Pavimento de césped sintético.
Pavimento de césped sintético, Vita "REALTURF", de color lila, compuesto de mechones rectos monofilamento en forma de "C" de 3/8", de polietileno y polipropileno, 6000 decitex, con termofijado y sellado con látex, de 30 mm de altura de pelo, 2012 g/m² y 21000 mechones/m²; cinta de unión, "REALTURF", de 0,45 mm de espesor y 300 mm de anchura y adhesivo de poliuretano bicomponente "REALTURF"; para uso decorativo.
Criterio de valoración económica: El precio no incluye la superficie base.
Incluye: Replanteo. Colocación del césped sintético.
Criterio de medición de proyecto: Superficie medida según documentación gráfica de Proyecto.
Criterio de medición de obra: Se medirá la superficie realmente ejecutada según especificaciones de Proyecto.

| Código | Ud | Descripción | Rendimiento | Precio | Importe |
|---|---|---|---|---|---|
| mt47adr020v | m² | Césped sintético, Vita "REALTURF", de color lila, compuesto de mechones rectos monofilamento en forma de "C" de 3/8", de polietileno y polipropileno, 6000 decitex, con termofijado y sellado con látex, de 30 mm de altura de pelo, 2012 g/m² y 21000 mechones/m², suministrado en rollos. (material) | 1.040 | 19.90 | 20.70 |
| mt47adr030a | m | Cinta de unión, "REALTURF", de 0,45 mm de espesor y 300 mm de anchura. (material) | 0.420 | 0.68 | 0.29 |
| mt47adr040a | kg | Adhesivo de poliuretano bicomponente "REALTURF". (material) | 2.500 | 4.14 | 10.35 |
| mq07cel010 | h | Carretilla elevadora diesel de doble tracción de 8 t. (maquinaria) | 0.252 | 27.52 | 6.94 |
| % | % | Costes directos complementarios | 2 % | 38.28 | 0.77 |
|  |  | Costes directos |  |  | 39.05 |
