# Pavimento de césped sintético, para uso decorativo

- Propiedad del archivo: CYPE INGENIEROS, S.A.
- Formato: FIEBDC-3/2002
- Divisa: EUR
- Costes indirectos: 3.00 %
- IVA: 21.00 %

## U Urbanización interior de la parcela

### UX Pavimentos exteriores

#### UXS De césped sintético

**UXS010** m² Pavimento de césped sintético, para uso decorativo.
Pavimento de césped sintético, Vita "REALTURF", compuesto de mechones rectos monofilamento en forma de "C" de 3/8", de polietileno y polipropileno, 6000 decitex, con termofijado y sellado con látex, de 30 mm de altura de pelo, 2012 g/m² y 21000 mechones/m²; cinta de unión, "REALTURF", de 0,45 mm de espesor y 300 mm de anchura y adhesivo de poliuretano bicomponente "REALTURF"; con una superficie mayor de 40 m², para uso decorativo.
Criterio de valoración económica: El precio no incluye la superficie base.
Incluye: Replanteo. Colocación del césped sintético.
Criterio de medición de proyecto: Superficie medida según documentación gráfica de Proyecto.
Criterio de medición de obra: Se medirá la superficie realmente ejecutada según especificaciones de Proyecto.

| Código | Ud | Descripción | Rendimiento | Precio | Importe |
|---|---|---|---|---|---|
| mt47adr020r | m² | Césped sintético, Vita "REALTURF", compuesto de mechones rectos monofilamento en forma de "C" de 3/8", de polietileno y polipropileno, 6000 decitex, con termofijado y sellado con látex, de 30 mm de altura de pelo, 2012 g/m² y 21000 mechones/m², suministrado en rollos. (material) | 1.040 | 10.17 | 10.58 |
| mt47adr030a | m | Cinta de unión, "REALTURF", de 0,45 mm de espesor y 300 mm de anchura. (material) | 0.420 | 0.68 | 0.29 |
| mt47adr040a | kg | Adhesivo de poliuretano bicomponente "REALTURF". (material) | 0.420 | 2.74 | 1.15 |
| mq07cel010 | h | Carretilla elevadora diesel de doble tracción de 8 t. (maquinaria) | 0.116 | 27.52 | 3.19 |
| mo041 | h | Oficial 1ª construcción de obra civil. (mano de obra) | 0.137 | 23.10 | 3.16 |
| mo087 | h | Ayudante construcción de obra civil. (mano de obra) | 0.275 | 21.94 | 6.03 |
| % | % | Costes directos complementarios | 2 % | 24.40 | 0.49 |
|  |  | Costes directos |  |  | 24.89 |
