# Pantalla facial de protección frente a salpicaduras, reutilizable

- Propiedad del archivo: CYPE INGENIEROS, S.A.
- Formato: FIEBDC-3/2002
- Divisa: EUR
- Costes indirectos: 3.00 %
- IVA: 21.00 %

## Y Seguridad y salud

### YV Seguridad frente al contagio de COVID-19

#### YVI Guantes, mascarillas, pantallas faciales y cubrezapatos

**YVI200** Ud Pantalla facial de protección frente a salpicaduras, reutilizable.
Pantalla facial de protección frente a salpicaduras, reutilizable, formada por visor transparente de policarbonato de 1 mm de espesor con los bordes redondeados, arnés de nylon y banda flexible y ajustable de 10 mm de anchura para sujeción de la pantalla facial a la cabeza.
Criterio de medición de proyecto: Número de unidades previstas, según documentación gráfica de Proyecto.
Criterio de medición de obra: Se medirá el número de unidades realmente ejecutadas según especificaciones de Proyecto.

| Código | Ud | Descripción | Rendimiento | Precio | Importe |
|---|---|---|---|---|---|
| mt50ebj010a | Ud | Pantalla facial de protección frente a salpicaduras, reutilizable, formada por visor transparente de policarbonato de 1 mm de espesor con los bordes redondeados, arnés de nylon y banda flexible y ajustable de 10 mm de anchura para sujeción de la pantalla facial a la cabeza. (material) | 1.000 | 11.88 | 11.88 |
| % | % | Costes directos complementarios | 2 % | 11.88 | 0.24 |
|  |  | Costes directos |  |  | 12.12 |
