# Incorporación de toldo de lona acrílica

- Propiedad del archivo: CYPE INGENIEROS, S.A.
- Formato: FIEBDC-3/2002
- Divisa: EUR
- Costes indirectos: 3.00 %
- IVA: 21.00 %

## Z Rehabilitación energética

### ZB Cerramientos verticales: sustitución o mejora de huecos de fachada

#### ZBT Protección solar: toldos

**ZBT010** Ud Incorporación de toldo de lona acrílica.
Rehabilitación energética de edificio mediante la incorporación de toldo estor, de 2000 mm de línea y 1900 mm de salida, de lona acrílica, con accionamiento manual mediante manivela metálica. Incluso herrajes y accesorios. Totalmente terminado y colocado en obra.
Incluye: Replanteo. Anclaje al paramento de los elementos de fijación. Montaje del toldo y de los accesorios.
Criterio de medición de proyecto: Número de unidades previstas, según documentación gráfica de Proyecto.
Criterio de medición de obra: Se medirá el número de unidades realmente ejecutadas según especificaciones de Proyecto.

| Código | Ud | Descripción | Rendimiento | Precio | Importe |
|---|---|---|---|---|---|
| mt44tol010a | Ud | Toldo estor, de 2000 mm de línea y 1900 mm de salida, de lona acrílica, con herrajes y accesorios de fijación. (material) | 1.000 | 283.42 | 283.42 |
| mt44tol100a | Ud | Manivela para accionamiento manual de toldos. (material) | 1.000 | 20.00 | 20.00 |
| op00ato010 |  | Atornillador. | 1.000 | 0.00 | 0.00 |
| op00tal010 |  | Taladro. | 1.000 | 0.00 | 0.00 |
| mo011 | h | Oficial 1ª montador. (mano de obra) | 1.153 | 22.74 | 26.22 |
| mo080 | h | Ayudante montador. (mano de obra) | 1.153 | 21.02 | 24.24 |
| % | % | Costes directos complementarios | 2 % | 353.88 | 7.08 |
|  |  | Costes directos |  |  | 360.96 |
