# Sustitución de aislamiento por aislamiento térmico de tubería con coquilla flexible

- Propiedad del archivo: CYPE INGENIEROS, S.A.
- Formato: FIEBDC-3/2002
- Divisa: EUR
- Costes indirectos: 3.00 %
- IVA: 21.00 %

## Z Rehabilitación energética

### ZC Calefacción, climatización y A.C.S.

#### ZCN Aislamiento térmico de tuberías

**ZCN020** m Sustitución de aislamiento por aislamiento térmico de tubería con coquilla flexible.
Rehabilitación energética de edificio mediante la sustitución del aislamiento existente por aislamiento térmico de tubería en instalación interior, colocada superficialmente, para la distribución de fluidos calientes (de +40°C a +60°C), formado por coquilla de espuma elastomérica, de 7 mm de diámetro interior y 25 mm de espesor, a base de caucho sintético flexible, de estructura celular cerrada, con adhesivo para las uniones. Incluso arranque del aislamiento existente con medios manuales, limpieza de restos o adhesivo, preparación de la superficie soporte, replanteo, cortes, retirada y carga manual sobre camión o contenedor.
Incluye: Arranque de los elementos. Retirada y acopio del material arrancado. Carga manual del material arrancado sobre camión o contenedor. Preparación de la superficie de la tubería. Replanteo y corte del aislamiento. Colocación del aislamiento.
Criterio de medición de proyecto: Longitud medida según documentación gráfica de Proyecto.
Criterio de medición de obra: Se medirá la longitud realmente ejecutada según especificaciones de Proyecto.

| Código | Ud | Descripción | Rendimiento | Precio | Importe |
|---|---|---|---|---|---|
| mt17coe070ad | m | Coquilla de espuma elastomérica, de 7 mm de diámetro interior y 25 mm de espesor, a base de caucho sintético flexible, de estructura celular cerrada. (material) | 1.050 | 11.87 | 12.46 |
| mt17coe110 | l | Adhesivo para coquilla elastomérica. (material) | 0.007 | 19.01 | 0.13 |
| mo054 | h | Oficial 1ª montador de aislamientos. (mano de obra) | 0.121 | 22.74 | 2.75 |
| mo101 | h | Ayudante montador de aislamientos. (mano de obra) | 0.121 | 21.02 | 2.54 |
| % | % | Costes directos complementarios | 2 % | 17.88 | 0.36 |
|  |  | Costes directos |  |  | 18.24 |
