# Sustitución de luminaria por luminaria con lámpara LED

- Propiedad del archivo: CYPE INGENIEROS, S.A.
- Formato: FIEBDC-3/2002
- Divisa: EUR
- Costes indirectos: 3.00 %
- IVA: 21.00 %

## Z Rehabilitación energética

### ZI Iluminación

#### ZIB Aparatos de iluminación

**ZIB010** Ud Sustitución de luminaria por luminaria con lámpara LED.
Rehabilitación energética en el sistema de alumbrado del edificio mediante la sustitución de luminaria existente empotrada por luminaria circular fija de techo tipo Downlight, no regulable, empotrada. Incluso desmontaje de la luminaria existente con medios manuales, limpieza de restos, retirada y carga manual sobre camión o contenedor.
Incluye: Desmontaje de los elementos con medios manuales. Retirada y acopio del material desmontado. Limpieza de los restos de obra. Carga del material desmontado y restos de obra sobre camión o contenedor. Replanteo. Montaje, fijación y nivelación. Conexionado. Colocación de lámparas y accesorios. Comprobación de su correcto funcionamiento.
Criterio de medición de proyecto: Número de unidades previstas, según documentación gráfica de Proyecto.
Criterio de medición de obra: Se medirá el número de unidades realmente ejecutadas según especificaciones de Proyecto.

| Código | Ud | Descripción | Rendimiento | Precio | Importe |
|---|---|---|---|---|---|
| mt34lle050a | Ud | Luminaria circular fija de techo tipo Downlight, no regulable, de 18 W, alimentación a 220/240 V y 50-60 Hz, de 125 mm de diámetro de empotramiento y 110 mm de altura, con lámpara LED no reemplazable, temperatura de color 3000 K, óptica formada por reflector recubierto con aluminio vaporizado, acabado muy brillante, de alto rendimiento, haz de luz extensivo 66°, aro embellecedor de plástico, acabado termoesmaltado, de color blanco, índice de deslumbramiento unificado menor de 19, índice de reproducción cromática mayor de 80, flujo luminoso 882 lúmenes, grado de protección IP40, con flejes de fijación, para empotrar. (material) | 1.000 | 152.68 | 152.68 |
| mo003 | h | Oficial 1ª electricista. (mano de obra) | 0.524 | 22.74 | 11.92 |
| mo102 | h | Ayudante electricista. (mano de obra) | 0.524 | 20.98 | 10.99 |
| % | % | Costes directos complementarios | 2 % | 175.59 | 3.51 |
|  |  | Costes directos |  |  | 179.10 |
