# Aislamiento térmico de cajón de persiana enrollable

- Propiedad del archivo: CYPE INGENIEROS, S.A.
- Formato: FIEBDC-3/2002
- Divisa: EUR
- Costes indirectos: 3.00 %
- IVA: 21.00 %

## Z Rehabilitación energética

### ZT Cerramientos verticales: puentes térmicos

#### ZTA Aislamiento de cajón de persiana

**ZTA010** Ud Aislamiento térmico de cajón de persiana enrollable.
Rehabilitación energética de fachada mediante la incorporación de aislamiento térmico en cajón tradicional de persiana enrollable, de 110 cm de longitud, formado por panel flexible multicapa, de 1000x500x30 mm, compuesto por una capa de poliestireno expandido de alta densidad, conductividad térmica 0,035 W/(mK), una capa de difusión y una tercera capa de poliestireno expandido con partículas de grafito, de conductividad térmica 0,031 W/(mK). Colocación por el interior de la cara superior del cajón y por el interior de la tapa de registro, con panel flexible. Incluso espuma de poliuretano para sellar tanto la zona de encuentro entre el perímetro del panel y las caras interiores del cajón como las juntas entre paneles.
Incluye: Preparación de la zona a aislar. Cortes del aislamiento. Colocación del aislamiento dentro del cajón. Sellado de encuentros y juntas. Limpieza final.
Criterio de medición de proyecto: Número de unidades previstas, según documentación gráfica de Proyecto.
Criterio de medición de obra: Se medirá el número de unidades realmente ejecutadas según especificaciones de Proyecto.

| Código | Ud | Descripción | Rendimiento | Precio | Importe |
|---|---|---|---|---|---|
| mt16ppt030a | Ud | Panel flexible multicapa, de 1000x500x30 mm, compuesto por una capa de poliestireno expandido de alta densidad, conductividad térmica 0,035 W/(mK), una capa de difusión y una tercera capa de poliestireno expandido con partículas de grafito, de conductividad térmica 0,031 W/(mK). (material) | 1.100 | 15.25 | 16.78 |
| mt13blw110a | Ud | Aerosol de 750 cm³ de espuma de poliuretano, de 22,5 kg/m³ de densidad, 140% de expansión, 18 N/cm² de resistencia a tracción y 20 N/cm² de resistencia a flexión, conductividad térmica 0,04 W/(mK), estable de -40°C a 100°C; para aplicar con pistola; según UNE-EN 13165. (material) | 0.320 | 7.20 | 2.30 |
| mo054 | h | Oficial 1ª montador de aislamientos. (mano de obra) | 0.361 | 23.74 | 8.57 |
| mo101 | h | Ayudante montador de aislamientos. (mano de obra) | 0.180 | 21.94 | 3.95 |
| % | % | Costes directos complementarios | 2 % | 31.60 | 0.63 |
|  |  | Costes directos |  |  | 32.23 |
