# Rehabilitación energética de fachada, con aislamiento térmico y revestimiento exterior de fachada ventilada de placas de yeso laminado. Sistema Morcem Panel R "GRUPO PUMA"

- Propiedad del archivo: CYPE INGENIEROS, S.A.
- Formato: FIEBDC-3/2002
- Divisa: EUR
- Costes indirectos: 3.00 %
- IVA: 21.00 %

## Z Rehabilitación energética

### ZV Cerramientos verticales: fachadas ventiladas

#### ZVY Fachadas ventiladas de placas de yeso laminado

**ZVY010** m² Rehabilitación energética de fachada, con aislamiento térmico y revestimiento exterior de fachada ventilada de placas de yeso laminado. Sistema Morcem Panel R "GRUPO PUMA".
Rehabilitación energética de fachada. AISLAMIENTO TÉRMICO: panel semirrígido de lana mineral, según UNE-EN 13162, de 40 mm de espesor, resistencia térmica 1,2 m²K/W, conductividad térmica 0,033 W/(mK), colocado a tope, con fijaciones mecánicas sobre fachada existente; REVESTIMIENTO EXTERIOR DE FACHADA VENTILADA: de placas de yeso laminado Securock, colocación con tornillos, mediante el sistema Morcem Panel R "GRUPO PUMA", sobre subestructura soporte de acero galvanizado de canales horizontales de 50x40 mm y 0,7 mm de espesor y montantes verticales de 50x50 mm y 0,7 mm de espesor con una modulación de 600 mm; impermeabilización con lámina de polietileno, impermeabilizante y difusora de vapor de agua; capa base de mortero hidráulico, Morcem Panel "GRUPO PUMA" armado con malla de fibra de vidrio, antiálcalis "GRUPO PUMA" y capa de acabado de mortero acrílico Morcemcril "GRUPO PUMA", color Blanco 100, compuesto por resinas acrílicas, pigmentos minerales y aditivos orgánicos e inorgánicos sobre imprimación acrílica Fondo Morcemcril "GRUPO PUMA", compuesta por resinas acrílicas, pigmentos minerales y aditivos orgánicos e inorgánicos. Incluso cinta autoadhesiva para sellado de juntas entre paneles aislantes, banda elástica impermeable, escuadras para la fijación de la subestructura soporte, tornillería para la fijación de las placas, fijaciones para el anclaje de los perfiles, mortero Morcem Panel "GRUPO PUMA" y malla de fibra de vidrio, para el tratamiento de juntas y cinta adhesiva de doble cara para la fijación de la lámina impermeabilizante.
Criterio de valoración económica: El precio no incluye la preparación de la superficie soporte.
Incluye: Limpieza. Replanteo de las juntas de dilatación y paños de trabajo. Replanteo del despiece del revestimiento y de los puntos de anclaje de la subestructura soporte. Colocación de la banda elástica impermeable. Fijación de las escuadras al soporte base. Corte y preparación del aislamiento. Fijación del aislamiento. Fijación de la subestructura soporte a la hoja principal y al forjado. Colocación de la impermeabilización. Colocación y atornillado de las placas a la subestructura soporte. Tratamiento de juntas. Realización de todos los trabajos necesarios para la resolución de los huecos. Extendido de la capa de mortero base y colocación de la malla. Aplicación de la capa de imprimación. Aplicación de la capa de mortero.
Criterio de medición de proyecto: Superficie medida según documentación gráfica de Proyecto, sin deducir huecos menores de 1 m², deduciendo el 50% de los huecos entre 1 y 2 m² y el 100% de los huecos mayores de 2 m², añadiendo a cambio, en estos últimos, la superficie de la parte interior del hueco, correspondiente al desarrollo de jambas y dinteles. En los huecos que no se deduzcan, o que se deduzcan parcialmente, están incluidos los trabajos de realizar la superficie interior del hueco.
Criterio de medición de obra: Se medirá la superficie realmente ejecutada según especificaciones de Proyecto, sin deducir huecos menores de 1 m², deduciendo el 50% de los huecos entre 1 y 2 m² y el 100% de los huecos mayores de 2 m², añadiendo a cambio, en estos últimos, la superficie de la parte interior del hueco, correspondiente al desarrollo de jambas y dinteles. En los huecos que no se deduzcan, o que se deduzcan parcialmente, están incluidos los trabajos de realizar la superficie interior del hueco.

| Código | Ud | Descripción | Rendimiento | Precio | Importe |
|---|---|---|---|---|---|
| mt12pcp010 | m | Banda elástica impermeable para sellado de juntas, sistema Morcem Panel "GRUPO PUMA", de 90 mm de anchura. (material) | 1.000 | 0.52 | 0.52 |
| mt12pap150 | Ud | Escuadra de acero galvanizado, sistema Morcem Panel "GRUPO PUMA", de 2 mm de espesor. (material) | 1.600 | 2.50 | 4.00 |
| mt12psg220 | Ud | Fijación compuesta por taco y tornillo 5x27. (material) | 3.200 | 0.06 | 0.19 |
| mt16lra020ebt | m² | Panel semirrígido de lana mineral, según UNE-EN 13162, de 40 mm de espesor, resistencia térmica 1,2 m²K/W, conductividad térmica 0,033 W/(mK), Euroclase A1 de reacción al fuego según UNE-EN 13501-1, capacidad de absorción de agua a corto plazo <=1 kg/m² y factor de resistencia a la difusión del vapor de agua 1,3. (material) | 1.050 | 10.35 | 10.87 |
| mt16aaa020ab | Ud | Fijación mecánica para paneles aislantes de lana mineral, colocados directamente sobre la superficie soporte. (material) | 4.000 | 0.20 | 0.80 |
| mt16aaa030 | m | Cinta autoadhesiva para sellado de juntas. (material) | 0.440 | 0.30 | 0.13 |
| mt12pap030 | m | Montante de acero galvanizado tipo DX51D+Z275N, sistema Morcem Panel "GRUPO PUMA", de 50x50x0,7 mm, según UNE-EN 14195. (material) | 2.000 | 2.46 | 4.92 |
| mt12pap020 | m | Canal de acero galvanizado tipo DX51D+Z275N, sistema Morcem Panel "GRUPO PUMA", de 50x40x0,7 mm, según UNE-EN 14195. (material) | 0.700 | 2.21 | 1.55 |
| mt15pdw100a | m | Cinta adhesiva de doble cara, con adhesivo acrílico, de 50 mm de anchura, con resistencia a los rayos UV, rango de temperatura de trabajo de -20 a 100°C, suministrada en rollos de 50 m de longitud. (material) | 1.600 | 1.09 | 1.74 |
| mt12pap070 | m² | Lámina de polietileno, impermeabilizante y difusora de vapor de agua, sistema Morcem Panel "GRUPO PUMA". (material) | 1.100 | 3.03 | 3.33 |
| mt12pap010a | m² | Placa de yeso laminado Securock con alma de yeso y caras revestidas con una lámina de fibra de vidrio de 12,7 mm de espesor. (material) | 1.050 | 13.22 | 13.88 |
| mt12pap040 | Ud | Tornillo, sistema Morcem Panel "GRUPO PUMA". (material) | 20.000 | 0.14 | 2.80 |
| mt12pap090a | kg | Mortero hidráulico, Morcem Panel "GRUPO PUMA", compuesto de cemento, aditivos orgánicos y cargas minerales, tipo GP, según UNE-EN 998-1. (material) | 5.000 | 1.62 | 8.10 |
| mt12pap050 | m | Malla de fibra de vidrio, antiálcalis, sistema Morcem Panel "GRUPO PUMA", para juntas. (material) | 2.100 | 0.37 | 0.78 |
| mt12pap100 | m² | Malla de fibra de vidrio, antiálcalis, sistema Morcem Panel "GRUPO PUMA", para refuerzo del mortero. (material) | 1.100 | 1.36 | 1.50 |
| mt28mop320d | kg | Imprimación acrílica Fondo Morcemcril "GRUPO PUMA", compuesta por resinas acrílicas, pigmentos minerales y aditivos orgánicos e inorgánicos, impermeable al agua de lluvia y permeable al vapor de agua, para aplicar con brocha, rodillo o pistola. (material) | 0.200 | 3.78 | 0.76 |
| mt28mop310ug | kg | Mortero acrílico Morcemcril "GRUPO PUMA", color Blanco 100, compuesto por resinas acrílicas, pigmentos minerales y aditivos orgánicos e inorgánicos, antimoho y antiverdín, permeable al vapor de agua y con resistencia al envejecimiento, a la contaminación urbana y a los rayos UV, para revestimiento de paramentos exteriores. (material) | 2.000 | 3.94 | 7.88 |
| op00tal010 |  | Taladro. | 1.000 | 0.00 | 0.00 |
| op00ato010 |  | Atornillador. | 1.000 | 0.00 | 0.00 |
| mo054 | h | Oficial 1ª montador de aislamientos. (mano de obra) | 0.131 | 22.74 | 2.98 |
| mo101 | h | Ayudante montador de aislamientos. (mano de obra) | 0.131 | 21.02 | 2.75 |
| mo052 | h | Oficial 1ª montador de sistemas de fachadas prefabricadas. (mano de obra) | 0.765 | 22.74 | 17.40 |
| mo099 | h | Ayudante montador de sistemas de fachadas prefabricadas. (mano de obra) | 0.765 | 21.02 | 16.08 |
| % | % | Costes directos complementarios | 2 % | 102.96 | 2.06 |
|  |  | Costes directos |  |  | 105.02 |
