# Cala en cubierta

- Propiedad del archivo: CYPE Ingenieros S.A.
- Formato: FIEBDC-3/2016
- Programa: Generador de precios de la construcción. CYPE Ingenieros, S.A.
- Fecha: 23/01/2025
- Divisa: EUR
- Costes indirectos: 3 %
- IVA: 21 %

## 0 Actuaciones previas

### 0B Trabajos de campo, ensayos e informes

#### 0BC Calas de inspección

**0BC060** Ud Cala en cubierta.
Ejecución de cala de 60x60 cm para inspección superior de cubierta inclinada, con levantado de todos los elementos que la pudieran componer (capa de protección, material de agarre o nivelación, capa separadora, impermeabilización, aislamiento térmico o formación de pendientes), hasta llegar al soporte resistente, realizado mediante picado manual y martillo neumático. Incluso cierre de la cala con reposición de los materiales demolidos, limpieza, recogida de escombros y carga manual a contenedor.
Incluye: Levantado de la cobertura. Ejecución de la cala. Cierre de la cala. Retirada y acopio de escombros. Carga de escombros sobre contenedor.
Criterio de medición de proyecto: Número de unidades previstas, según documentación gráfica de Proyecto.
Criterio de medición de obra: Se medirá el número de unidades realmente ejecutadas según especificaciones de Proyecto.

| Código | Ud | Descripción | Rendimiento | Precio | Importe |
|---|---|---|---|---|---|
| mt51cub010c | m² | Demolición de cubierta inclinada compuesta de capa de protección, impermeabilización, formación de pendientes, etc., con medios manuales y compresor con martillo neumático, incluso reposición de los materiales demolidos. (material) | 0.36 | 225 | 81.000 |
| mo020 | h | Oficial 1ª construcción. (mano de obra) | 1.664 | 23.1 | 38.438 |
| mo113 | h | Peón ordinario construcción. (mano de obra) | 1.664 | 21.69 | 36.092 |
| % | % | Costes directos complementarios | 2 % | 155.530 | 3.111 |
|  |  | Costes directos |  |  | 158.641 |

Residuos:
- demolición: ruo170101 Hormigón (hormigones, morteros y prefabricados). (componente de residuo); rendimiento 58.14 kg; Código LER 17 01 01; Masa del elemento 1 kg; Volumen 0.000667 m3
- demolición: ruo170102 Ladrillos. (componente de residuo); rendimiento 41.385 kg; Código LER 17 01 02; Masa del elemento 1 kg; Volumen 0.0008 m3
- demolición: ruo170103 Tejas y materiales cerámicos. (componente de residuo); rendimiento 18.432 kg; Código LER 17 01 03; Masa del elemento 1 kg; Volumen 0.0008 m3
