# Cala en revestimiento de paramento

- Propiedad del archivo: CYPE Ingenieros S.A.
- Formato: FIEBDC-3/2016
- Programa: Generador de precios de la construcción. CYPE Ingenieros, S.A.
- Fecha: 11/06/2024
- Divisa: EUR
- Costes indirectos: 3 %
- IVA: 21 %

## 0 Actuaciones previas

### 0B Trabajos de campo, ensayos e informes

#### 0BC Calas de inspección

**0BC070** Ud Cala en revestimiento de paramento.
Ejecución de cala de hasta 500 cm² de superficie en revestimiento de yeso en paramento, para inspección de las diferentes capas y del material base, realizado con medios manuales. Incluso limpieza, acopio, retirada y carga manual de escombros sobre contenedor.
Incluye: Ejecución de la cala. Retirada y acopio de escombros. Carga de escombros sobre contenedor.
Criterio de medición de proyecto: Número de unidades previstas, según documentación gráfica de Proyecto.
Criterio de medición de obra: Se medirá el número de unidades realmente ejecutadas según especificaciones de Proyecto.

| Código | Ud | Descripción | Rendimiento | Precio | Importe |
|---|---|---|---|---|---|
| mt51rev010b | m² | Demolición del revestimiento o recubrimiento con medios manuales. (material) | 0.05 | 4.58 | 0.229 |
| mo113 | h | Peón ordinario construcción. (mano de obra) | 0.713 | 20.78 | 14.816 |
| % | % | Costes directos complementarios | 2 % | 15.045 | 0.301 |
|  |  | Costes directos |  |  | 15.346 |

Residuos:
- demolición: ruo170802 Materiales de construcción a partir de yeso distintos de los especificados en el código 17 08 01. (componente de residuo); rendimiento 0.863 kg; Código LER 17 08 02; Masa del elemento 1 kg; Volumen 0.001 m3
