# Control de plagas de insectos

- Propiedad del archivo: CYPE Ingenieros S.A.
- Formato: FIEBDC-3/2016
- Programa: Generador de precios de la construcción. CYPE Ingenieros, S.A.
- Fecha: 23/10/2024
- Divisa: EUR
- Costes indirectos: 3 %
- IVA: 21 %

## 0 Actuaciones previas

### 0D Desratización, desinfección y eliminación de plantas

#### 0DD Desinfecciones

**0DD010** m² Control de plagas de insectos.
Desinsectación mediante la aplicación de productos insecticidas en el interior del edificio. Incluso limpieza, recogida y retirada de restos de obra.
Incluye: Preparación del producto. Aplicación del producto en el interior del edificio. Recogida de residuos y carga sobre contenedor.
Criterio de medición de proyecto: Superficie medida según documentación gráfica de Proyecto.
Criterio de medición de obra: Se medirá la superficie realmente ejecutada según especificaciones de Proyecto.

| Código | Ud | Descripción | Rendimiento | Precio | Importe |
|---|---|---|---|---|---|
| mt48pla010 | kg | Insecticida para el control de plagas de insectos. (material) | 0.002 | 30.04 | 0.060 |
| mq09pla010 | h | Bomba manual de pistón para tratamientos fitosanitarios y herbicidas. (maquinaria) | 0.003 | 24.63 | 0.074 |
| mo020 | h | Oficial 1ª construcción. (mano de obra) | 0.003 | 22.13 | 0.066 |
| % | % | Costes directos complementarios | 2 % | 0.200 | 0.004 |
|  |  | Costes directos |  |  | 0.204 |
