# Ensayos en muros de hormigón

- Propiedad del archivo: CYPE Ingenieros S.A.
- Formato: FIEBDC-3/2016
- Programa: Generador de precios de la construcción. CYPE Ingenieros, S.A.
- Fecha: 11/06/2024
- Divisa: EUR
- Costes indirectos: 3 %
- IVA: 21 %

## 0 Actuaciones previas

### 0E Toma de muestras y ensayos para estudio de patologías

#### 0ED Ensayos e inspecciones de elementos estructurales

**0ED040** Ud Ensayos en muros de hormigón.
Ensayo para la determinación del armado en muro de hormigón armado mediante el uso de pachómetro, obteniendo el número de barras y la disposición de las mismas en un área aproximada de 1,0x1,0 m, sin incluir cala ni reposición de revestimientos o recubrimientos.
Incluye: Realización del ensayo.
Criterio de medición de proyecto: Número de unidades previstas, según documentación gráfica de Proyecto.
Criterio de medición de obra: Se medirá el número de unidades realmente ejecutadas según especificaciones de Proyecto.

| Código | Ud | Descripción | Rendimiento | Precio | Importe |
|---|---|---|---|---|---|
| mt49hpa040 | Ud | Ensayo para determinar el armado en un muro de hormigón armado, mediante el uso de pachómetro, obteniendo el número de barras y la disposición de las mismas en un área aproximada de 1,0x1,0 m, sin incluir cala ni reposición de revestimientos o recubrimientos. (material) | 1 | 48.38 | 48.380 |
| % | % | Costes directos complementarios | 2 % | 48.380 | 0.968 |
|  |  | Costes directos |  |  | 49.348 |
