# Inspección de soldaduras

- Propiedad del archivo: CYPE Ingenieros S.A.
- Formato: FIEBDC-3/2016
- Programa: Generador de precios de la construcción. CYPE Ingenieros, S.A.
- Fecha: 06/06/2025
- Divisa: EUR
- Costes indirectos: 3 %
- IVA: 21 %

## 0 Actuaciones previas

### 0E Toma de muestras y ensayos para estudio de patologías

#### 0ED Ensayos e inspecciones de elementos estructurales

**0ED070** Ud Inspección de soldaduras.
Ensayo para determinar el estado actual de las soldaduras existentes en la estructura metálica del edificio mediante el uso de líquidos penetrantes, de 1/2 jornada laboral de duración, sin incluir calas ni reposición de revestimientos o recubrimientos.
Incluye: Realización del ensayo.
Criterio de medición de proyecto: Número de unidades previstas, según documentación gráfica de Proyecto.
Criterio de medición de obra: Se medirá el número de unidades realmente ejecutadas según especificaciones de Proyecto.

| Código | Ud | Descripción | Rendimiento | Precio | Importe |
|---|---|---|---|---|---|
| mt49apa020a | Ud | Ensayo para determinar el estado actual de las soldaduras mediante líquidos penetrantes, de 1/2 jornada laboral de duración, sin incluir cala ni reposición de revestimientos o recubrimientos. (material) | 1 | 345.58 | 345.580 |
| % | % | Costes directos complementarios | 2 % | 345.580 | 6.912 |
|  |  | Costes directos |  |  | 352.492 |
