# Desplazamiento de personal y equipo a obra

- Propiedad del archivo: CYPE Ingenieros S.A.
- Formato: FIEBDC-3/2016
- Programa: Generador de precios de la construcción. CYPE Ingenieros, S.A.
- Fecha: 26/06/2025
- Divisa: EUR
- Costes indirectos: 3 %
- IVA: 21 %

## 0 Actuaciones previas

### 0E Toma de muestras y ensayos para estudio de patologías

#### 0EH Ensayos de información del hormigón endurecido

**0EH001** Ud Desplazamiento de personal y equipo a obra.
Desplazamiento, montaje y desmontaje en obra del equipo de trabajo necesario para la extracción de testigos de hormigón.
Incluye: Desplazamiento a obra. Montaje del equipo. Desmontaje del equipo.
Criterio de medición de proyecto: Número de unidades previstas, según documentación gráfica de Proyecto.
Criterio de medición de obra: Se medirá el número de unidades realmente ejecutadas según especificaciones de Proyecto.

| Código | Ud | Descripción | Rendimiento | Precio | Importe |
|---|---|---|---|---|---|
| mt49hpa200a | Ud | Desplazamiento de personal y equipo a obra para la extracción de testigos de hormigón. (material) | 1 | 150.25 | 150.250 |
| % | % | Costes directos complementarios | 2 % | 150.250 | 3.005 |
|  |  | Costes directos |  |  | 153.255 |
