# Ensayo no destructivo: ultrasonidos

- Propiedad del archivo: CYPE Ingenieros S.A.
- Formato: FIEBDC-3/2016
- Programa: Generador de precios de la construcción. CYPE Ingenieros, S.A.
- Fecha: 23/01/2025
- Divisa: EUR
- Costes indirectos: 3 %
- IVA: 21 %

## 0 Actuaciones previas

### 0E Toma de muestras y ensayos para estudio de patologías

#### 0EH Ensayos de información del hormigón endurecido

**0EH030** Ud Ensayo no destructivo: ultrasonidos.
Ensayo no destructivo consistente en la determinación de la velocidad de propagación de los impulsos ultrasónicos en pilar existente, mediante el uso de ultrasonidos, midiendo el tiempo de recorrido de una onda ultrasónica dentro del hormigón, entre un emisor y un receptor colocados sobre su superficie, para obtener la calidad y la homogeneidad del hormigón endurecido, sin incluir cala ni reposición de revestimientos o recubrimientos.
Incluye: Realización del ensayo.
Criterio de medición de proyecto: Número de unidades previstas, según documentación gráfica de Proyecto.
Criterio de medición de obra: Se medirá el número de unidades realmente ejecutadas según especificaciones de Proyecto.

| Código | Ud | Descripción | Rendimiento | Precio | Importe |
|---|---|---|---|---|---|
| mt49hpa070a | Ud | Ensayo para determinar la velocidad de propagación de los impulsos ultrasónicos en un pilar, mediante el uso de ultrasonidos, según UNE-EN 12504-4, sin incluir cala ni reposición de revestimientos o recubrimientos. (material) | 1 | 8.98 | 8.980 |
| % | % | Costes directos complementarios | 2 % | 8.980 | 0.180 |
|  |  | Costes directos |  |  | 9.160 |
