# Apeo de dintel de hueco en muro, con tablones de madera en cruz de San Andrés

- Propiedad del archivo: CYPE Ingenieros S.A.
- Formato: FIEBDC-3/2016
- Programa: Generador de precios de la construcción. CYPE Ingenieros, S.A.
- Fecha: 06/06/2025
- Divisa: EUR
- Costes indirectos: 3 %
- IVA: 21 %

## 0 Actuaciones previas

### 0P Encofrados, apeos y cimbras

#### 0PB Elementos estructurales verticales

**0PB025** Ud Apeo de dintel de hueco en muro, con tablones de madera en cruz de San Andrés.
Ejecución de apeo tipo cruz de San Andrés de dintel de hueco en muro, de 1 m de luz libre y 3 m de altura, compuesto por 1 durmiente, 2 puntales, 1 sopanda y diagonales jabalconadas, realizados con tablones de madera de pino de 20x10 cm, amortizables en 10 usos. Incluso entalladuras para su correcto acoplamiento, nivelación, fijación con clavos de acero, mermas, cortes, trabajos de montaje, puesta en carga mediante cuñas de madera, retirada del apeo tras su uso y limpieza final.
Incluye: Replanteo y marcado de ejes de apoyo en el hueco de paso. Limpieza y nivelación de la superficie de apoyo. Replanteo y corte de los tablones. Instalación y puesta en carga del apeo. Desmontaje y retirada del apeo tras la finalización de las obras. Limpieza final.
Criterio de medición de proyecto: Número de unidades previstas, según documentación gráfica de Proyecto.
Criterio de medición de obra: Se medirá el número de unidades realmente ejecutadas según especificaciones de Proyecto.

| Código | Ud | Descripción | Rendimiento | Precio | Importe |
|---|---|---|---|---|---|
| mt50spa050n | m³ | Tablón de madera de pino, dimensiones 20x10 cm. (material) | 0.014 | 439.2 | 6.149 |
| mt50spa101 | kg | Clavos de acero. (material) | 1.15 | 1.87 | 2.151 |
| mt50spa210 | m³ | Cuña de madera de pino. (material) | 0.001 | 527.04 | 0.527 |
| mo020 | h | Oficial 1ª construcción. (mano de obra) | 1.459 | 23.1 | 33.703 |
| mo113 | h | Peón ordinario construcción. (mano de obra) | 2.917 | 21.69 | 63.270 |
| mo017 | h | Oficial 1ª carpintero. (mano de obra) | 2.917 | 23.44 | 68.374 |
| mo058 | h | Ayudante carpintero. (mano de obra) | 2.917 | 22.08 | 64.407 |
| % | % | Costes directos complementarios | 2 % | 238.581 | 4.772 |
|  |  | Costes directos |  |  | 243.353 |

Residuos:
- colocación: mt50spa050n Tablón de madera de pino, dimensiones 20x10 cm; factor de residuo 1
- colocación: mt50spa101 Clavos de acero; factor de residuo 0.0045
- colocación: mt50spa210 Cuña de madera de pino; factor de residuo 1

## Recursos

**mt50spa050n** m³ Tablón de madera de pino, dimensiones 20x10 cm
Datos técnicos: Coste energético 78108.000 MJ; Emisión de CO2 -1069.500 kg; Código LER 17 02 01; Masa del elemento 575 kg; Volumen 0.522727 m3

**mt50spa101** kg Clavos de acero
Datos técnicos: Coste energético 14.060 MJ; Emisión de CO2 0.570 kg; Código LER 17 04 05; Masa del elemento 1 kg; Volumen 0.000476 m3

**mt50spa210** m³ Cuña de madera de pino
Datos técnicos: Coste energético 78108.000 MJ; Emisión de CO2 -1069.500 kg; Código LER 17 02 01; Masa del elemento 575 kg; Volumen 0.522727 m3
