# Encapsulado permanente de placas de fibrocemento con amianto en cubierta inclinada, sistema Aquaflex "MAPEI SPAIN"

- Propiedad del archivo: CYPE Ingenieros S.A.
- Formato: FIEBDC-3/2016
- Programa: Generador de precios de la construcción. CYPE Ingenieros, S.A.
- Fecha: 23/10/2024
- Divisa: EUR
- Costes indirectos: 3 %
- IVA: 21 %

## 0 Actuaciones previas

### 0T Protecciones permanentes

#### 0TQ Cubiertas

**0TQ010** m² Encapsulado permanente de placas de fibrocemento con amianto en cubierta inclinada, sistema Aquaflex "MAPEI SPAIN".
Encapsulado permanente de placas de fibrocemento con amianto en cubierta inclinada con una pendiente media del 30%, por ambas caras, considerando un grado de complejidad medio, sistema Aquaflex "MAPEI SPAIN". IMPRIMACIÓN: imprimación reguladora de la absorción Malech "MAPEI SPAIN", incolora, a base de resinas acrílicas micronizadas en dispersión acuosa, sin disolventes. CAPA DE ACABADO: dos capas de revestimiento monocomponente, a base de polímeros en dispersión acuosa, Aquaflex "MAPEI SPAIN", color blanco.
Criterio de valoración económica: El precio no incluye la preparación del soporte.
Incluye: Aplicación de la imprimación. Aplicación de dos manos de acabado.
Criterio de medición de proyecto: Superficie medida según documentación gráfica de Proyecto.
Criterio de medición de obra: Se medirá la superficie realmente ejecutada según especificaciones de Proyecto.

| Código | Ud | Descripción | Rendimiento | Precio | Importe |
|---|---|---|---|---|---|
| mt28mam050va | l | Imprimación reguladora de la absorción Malech "MAPEI SPAIN", incolora, a base de resinas acrílicas micronizadas en dispersión acuosa, sin disolventes, inodora, con efecto preventivo de las eflorescencias, para aplicar con brocha, rodillo o pistola. (material) | 0.3 | 7.17 | 2.151 |
| mt28rsm010a | kg | Revestimiento monocomponente, a base de polímeros en dispersión acuosa, Aquaflex "MAPEI SPAIN", color blanco, para encapsulado permanente de placas de fibrocemento con amianto, para aplicar con brocha, rodillo o pistola. (material) | 1.2 | 9.74 | 11.688 |
| mo020 | h | Oficial 1ª construcción. (mano de obra) | 0.7 | 22.13 | 15.491 |
| mo077 | h | Ayudante construcción. (mano de obra) | 0.7 | 21.02 | 14.714 |
| % | % | Costes directos complementarios | 2 % | 44.044 | 0.881 |
|  |  | Costes directos |  |  | 44.925 |

Residuos:
- colocación: mt28mam050va; factor de residuo 0.0513574
- colocación: mt28rsm010a; factor de residuo 0.03

## Recursos

**mt28mam050va** l Imprimación reguladora de la absorción Malech "MAPEI SPAIN"
Datos técnicos: Coste energético 76.464 MJ; Emisión de CO2 2.911 kg; Código LER 17 09 04; Masa del elemento 1.01 kg; Volumen 0.000673 m3
Residuos:
- embalaje: re150104 Envases metálicos. (componente de residuo); rendimiento 0.048 kg; Código LER 15 01 04; Masa del elemento 1 kg; Volumen 0.001667 m3

**mt28rsm010a** kg Revestimiento monocomponente
Datos técnicos: Coste energético 84.584 MJ; Emisión de CO2 4.203 kg; Código LER 17 09 04; Masa del elemento 1 kg; Volumen 0.000667 m3
Residuos:
- embalaje: re170203 Plástico. (componente de residuo); rendimiento 0.003 kg; Código LER 17 02 03; Masa del elemento 1 kg; Volumen 0.001667 m3
