# Solera de hormigón en masa con cal y fibras de cáñamo

- Propiedad del archivo: CYPE Ingenieros S.A.
- Formato: FIEBDC-3/2016
- Programa: Generador de precios de la construcción. CYPE Ingenieros, S.A.
- Fecha: 26/06/2025
- Divisa: EUR
- Costes indirectos: 3 %
- IVA: 21 %

## A Acondicionamiento del terreno

### AN Nivelación

#### ANS Soleras

**ANS027** m² Solera de hormigón en masa con cal y fibras de cáñamo.
Solera de hormigón en masa de 10 cm de espesor, realizado con cal hidráulica natural, tipo NHL 5 y fibras de cáñamo, con una resistencia a compresión a 28 días mayor o igual a 1,2 Mpa (12 kg/cm²), preparado en obra y vertido con medios manuales, extendido y vibrado manual mediante regla vibrante. Incluso tablero de madera de 2 cm de espesor, para la ejecución de juntas de retracción.
Criterio de valoración económica: El precio no incluye la base de la solera.
Incluye: Preparación de la superficie de apoyo del hormigón. Replanteo. Tendido de niveles mediante toques, maestras de hormigón o reglas. Riego de la superficie base. Formación de juntas de retracción. Preparación del hormigón. Vertido, extendido y vibrado del hormigón. Curado del hormigón.
Criterio de medición de proyecto: Superficie medida según documentación gráfica de Proyecto.
Criterio de medición de obra: Se medirá la superficie realmente ejecutada según especificaciones de Proyecto, sin deducir la superficie ocupada por los pilares situados dentro de su perímetro.

| Código | Ud | Descripción | Rendimiento | Precio | Importe |
|---|---|---|---|---|---|
| mt08fca010 | kg | Fibras de cáñamo, densidad 110 kg/m³ y conductividad térmica 0,48 W/(mK), suministradas en sacos. (material) | 4.4 | 0.75 | 3.300 |
| mt08aaa010a | m³ | Agua. (material) | 0.022 | 1.5 | 0.033 |
| mt01arg008b | m³ | Arena, de tamaño máximo 0/5 mm. (material) | 0.022 | 17.48 | 0.385 |
| mt08cal020c | kg | Cal hidráulica natural tipo NHL 5, en sacos, según UNE-EN 459-1. (material) | 19.294 | 0.65 | 12.541 |
| mt08ema050a | m³ | Madera para encofrar, de 22 mm de espesor. (material) | 0.001 | 385 | 0.385 |
| mq06vib020 | h | Regla vibrante de 3 m. (maquinaria) | 0.097 | 5.23 | 0.507 |
| mq06hor010 | h | Hormigonera eléctrica con una capacidad de amasado de 160 l. (maquinaria) | 0.073 | 3.45 | 0.252 |
| mo113 | h | Peón ordinario construcción. (mano de obra) | 0.214 | 21.69 | 4.642 |
| mo112 | h | Peón especializado construcción. (mano de obra) | 0.137 | 22.05 | 3.021 |
| mo020 | h | Oficial 1ª construcción. (mano de obra) | 0.083 | 23.1 | 1.917 |
| mo077 | h | Ayudante construcción. (mano de obra) | 0.042 | 21.94 | 0.921 |
| % | % | Costes directos complementarios | 2 % | 27.904 | 0.558 |
|  |  | Costes directos |  |  | 28.462 |

Residuos:
- colocación: mt08fca010 Fibras de cáñamo, densidad 110 kg/m³ y conductividad térmica 0,48 W/(mK), suministradas en sacos; factor de residuo 0.02
- colocación: mt01arg008b Arena, de tamaño máximo 0/5 mm; factor de residuo 0.00798124
- colocación: mt08cal020c Cal hidráulica natural tipo NHL 5, en sacos, según UNE-EN 459-1; factor de residuo 0.021
- colocación: mt08ema050a Madera para encofrar, de 22 mm de espesor; factor de residuo 1

## Recursos

**mt08fca010** kg Fibras de cáñamo, densidad 110 kg/m³ y conductividad térmica 0,48 W/(mK), suministradas en sacos
Datos técnicos: Coste energético 25.100 MJ; Emisión de CO2 -1.720 kg; Código LER 20 02 01; Masa del elemento 1 kg; Volumen 0.000667 m3

**mt08aaa010a** m³ Agua
Datos técnicos: Coste energético 60.000 MJ; Emisión de CO2 30.000 kg

**mt01arg008b** m³ Arena, de tamaño máximo 0/5 mm
Datos técnicos: Coste energético 146.250 MJ; Emisión de CO2 7.800 kg; Código LER 01 04 08; Masa del elemento 1950 kg; Volumen 1.3 m3

**mt08cal020c** kg Cal hidráulica natural tipo NHL 5, en sacos, según UNE-EN 459-1
Datos técnicos: Coste energético 5.254 MJ; Emisión de CO2 0.234 kg; Código LER 17 09 04; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt08ema050a** m³ Madera para encofrar, de 22 mm de espesor
Datos técnicos: Coste energético 9339.000 MJ; Emisión de CO2 -127.875 kg; Código LER 17 02 01; Masa del elemento 68.75 kg; Volumen 0.0625 m3
