# Cemento consumido en exceso en hormigonado de micropilotes, para recalce de cimentación

- Propiedad del archivo: CYPE Ingenieros S.A.
- Formato: FIEBDC-3/2016
- Programa: Generador de precios de la construcción. CYPE Ingenieros, S.A.
- Fecha: 06/06/2025
- Divisa: EUR
- Costes indirectos: 3 %
- IVA: 21 %

## C Cimentaciones

### CZ Recalces

#### CZM Micropilotaje en cimiento

**CZM070** kg Cemento consumido en exceso en hormigonado de micropilotes, para recalce de cimentación.
Cemento utilizado en la preparación de mortero o lechada de cemento, consumidos en exceso sobre el volumen teórico correspondiente al diámetro nominal del micropilote, durante los trabajos de hormigonado.
Criterio de medición de obra: Se determinará, a partir del peso obtenido en báscula oficial de las unidades llegadas a obra, el peso de las unidades realmente ejecutadas según especificaciones de Proyecto.

| Código | Ud | Descripción | Rendimiento | Precio | Importe |
|---|---|---|---|---|---|
| mt08cem010d | kg | Cemento Portland CEM I 42,5 R, en sacos, según UNE-EN 197-1. (material) | 1 | 0.12 | 0.120 |
| mo113 | h | Peón ordinario construcción. (mano de obra) | 0.018 | 21.69 | 0.390 |
| % | % | Costes directos complementarios | 2 % | 0.510 | 0.010 |
|  |  | Costes directos |  |  | 0.520 |

Residuos:
- colocación: mt08cem010d Cemento Portland CEM I 42,5 R, en sacos, según UNE-EN 197-1; factor de residuo 0.0063

## Recursos

**mt08cem010d** kg Cemento Portland CEM I 42,5 R, en sacos, según UNE-EN 197-1
Datos técnicos: Coste energético 4.544 MJ; Emisión de CO2 0.804 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
