# Micropilote con armadura de perfil tubular de acero "GEONOVATEK", hincado hidráulicamente, para levantamiento del edificio

- Propiedad del archivo: CYPE Ingenieros S.A.
- Formato: FIEBDC-3/2016
- Programa: Generador de precios de la construcción. CYPE Ingenieros, S.A.
- Fecha: 23/10/2024
- Divisa: EUR
- Costes indirectos: 3 %
- IVA: 21 %

## C Cimentaciones

### CZ Recalces

#### CZM Micropilotaje en cimiento

**CZM034** Ud Micropilote con armadura de perfil tubular de acero "GEONOVATEK", hincado hidráulicamente, para levantamiento del edificio.
Micropilote Lift Pile "GEONOVATEK", de hasta 10 m de longitud, formado por perfil tubular con rosca, de acero UNE-EN 10025 S355JR, de 62 mm de diámetro exterior y 10 mm de espesor, hincado hidráulicamente a presión continua hasta rechazo (25 t de presión máxima de hinca y 18 t de carga de trabajo), con dispositivo de precarga regulable y mortero de alta resistencia, para recalce, nivelación y levantamiento de la cimentación, y levantamiento de 1 cm del edificio, de forma controlada, con una tolerancia del 10% con respecto al total de la cota a levantar.
Criterio de valoración económica: El precio no incluye el desplazamiento a la obra del personal especializado ni el traslado del equipo entre diferentes emplazamientos dentro de la misma obra.
Incluye: Limpieza y preparación del entorno afectado. Replanteo. Perforación de la cimentación existente y del terreno. Hincado del micropilote a presión continua. Introducción del dispositivo de precarga regulable en la cabeza del micropilote. Unión a la cimentación existente. Limpieza y recogida de restos. Carga a camión o contenedor de los restos.
Criterio de medición de proyecto: Número de unidades previstas, según documentación gráfica de Proyecto.
Criterio de medición de obra: Se medirá el número de unidades realmente ejecutadas según especificaciones de Proyecto.

| Código | Ud | Descripción | Rendimiento | Precio | Importe |
|---|---|---|---|---|---|
| mt07geo040p | Ud | Micropilote Lift Pile "GEONOVATEK", de hasta 10 m de longitud, formado por perfil tubular con rosca, de acero UNE-EN 10025 S355JR, de 62 mm de diámetro exterior y 10 mm de espesor, hincado hidráulicamente a presión continua hasta rechazo (25 t de presión máxima de hinca y 18 t de carga de trabajo), con dispositivo de precarga regulable y mortero de alta resistencia, para recalce, nivelación y levantamiento de la cimentación. Longitud medida desde la base de la perforación hasta el extremo inferior del micropilote. (material) | 1 | 1337.5 | 1337.500 |
| mt07geo035a | Ud | Levantamiento del edificio de 1 cm por micropilote Lift Pile "GEONOVATEK". (material) | 1 | 37.5 | 37.500 |
| mo042 | h | Oficial 1ª estructurista. (mano de obra) | 4.517 | 23.03 | 104.027 |
| mo089 | h | Ayudante estructurista. (mano de obra) | 4.517 | 21.86 | 98.742 |
| % | % | Costes directos complementarios | 2 % | 1577.769 | 31.555 |
|  |  | Costes directos |  |  | 1609.324 |

Residuos:
- excavación: ruo170504 Tierra y piedras distintas de las especificadas en el código 17 05 03. (componente de residuo); rendimiento 6.038 kg; Código LER 17 05 04; Masa del elemento 1 kg; Volumen 0.000625 m3
