# Alargador de camisa metálica "GEONOVATEK" para guía durante el hincado de micropilotes MP60

- Propiedad del archivo: CYPE Ingenieros S.A.
- Formato: FIEBDC-3/2016
- Programa: Generador de precios de la construcción. CYPE Ingenieros, S.A.
- Fecha: 23/10/2024
- Divisa: EUR
- Costes indirectos: 3 %
- IVA: 21 %

## C Cimentaciones

### CZ Recalces

#### CZM Micropilotaje en cimiento

**CZM039** Ud Alargador de camisa metálica "GEONOVATEK" para guía durante el hincado de micropilotes MP60.
Alargador de camisa metálica "GEONOVATEK" formado por tubo de acero corrugado UNE-EN 10025 S355JR de 30 cm de longitud, conectado a la armadura de la nueva cimentación, para guía durante el hincado de micropilotes MP60, en recalce de cimentación, con un grado de complejidad bajo, y posterior pretensado mediante cabezal pretensor Lift Pile.
Criterio de valoración económica: El precio no incluye el transporte de los materiales, la supervisión de la instalación ni la nueva cimentación.
Incluye: Replanteo y marcado de los ejes. Colocación del alargador.
Criterio de medición de proyecto: Número de unidades previstas, según documentación gráfica de Proyecto.
Criterio de medición de obra: Se medirá el número de unidades realmente ejecutadas según especificaciones de Proyecto.

| Código | Ud | Descripción | Rendimiento | Precio | Importe |
|---|---|---|---|---|---|
| mt07geo055a | Ud | Alargador de camisa metálica "GEONOVATEK" formado por tubo de acero corrugado UNE-EN 10025 S355JR de 30 cm de longitud, conectado a la armadura de la nueva cimentación, para guía durante el hincado de micropilotes MP60, en recalce de cimentación, con un grado de complejidad bajo, y posterior pretensado mediante cabezal pretensor Lift Pile. (material) | 1 | 77.05 | 77.050 |
| mo042 | h | Oficial 1ª estructurista. (mano de obra) | 0.119 | 23.03 | 2.741 |
| % | % | Costes directos complementarios | 2 % | 79.791 | 1.596 |
|  |  | Costes directos |  |  | 81.387 |

Residuos:
- colocación: mt07geo055a; factor de residuo 0.0075

## Recursos

**mt07geo055a** Ud Alargador de camisa metálica "GEONOVATEK" formado por tubo de acero corrugado UNE-EN 10025 S355JR de 30 cm de longitud
Datos técnicos: Coste energético 82.965 MJ; Emisión de CO2 4.304 kg; Código LER 17 04 05; Masa del elemento 8.44 kg; Volumen 0.004019 m3
