# Micropilote con armadura de barras corrugadas de acero "PIRESA", para recalce de cimentación

- Propiedad del archivo: CYPE Ingenieros S.A.
- Formato: FIEBDC-3/2016
- Programa: Generador de precios de la construcción. CYPE Ingenieros, S.A.
- Fecha: 23/10/2024
- Divisa: EUR
- Costes indirectos: 3 %
- IVA: 21 %

## C Cimentaciones

### CZ Recalces

#### CZM Micropilotaje en cimiento

**CZM040** m Micropilote con armadura de barras corrugadas de acero "PIRESA", para recalce de cimentación.
Micropilote "PIRESA", de hasta 15 m de longitud, 100 mm de diámetro nominal y 14,79 t de tope estructural, compuesto de acero UNE-EN 10080 B 500 SD, hormigonado con mortero de cemento CEM I 42,5 N UNE-EN 197-1; para recalce de cimentación en terrenos naturales, secos y estables, y carga manual a camión o contenedor de los restos de material de relleno y otros desperdicios producidos durante los trabajos.
Criterio de valoración económica: El precio incluye el desplazamiento a la obra del personal especializado y el traslado del equipo entre diferentes emplazamientos dentro de la misma obra.
Incluye: Limpieza y preparación del entorno afectado. Replanteo. Perforación del terreno. Colocación de la armadura. Vertido del mortero. Limpieza y retirada de sobrantes. Carga manual de escombros sobre camión o contenedor.
Criterio de medición de proyecto: Longitud medida según documentación gráfica de Proyecto, incrementada en un metro por la formación del bulbo.
Criterio de medición de obra: Se medirá la longitud máxima, tomada en el terreno antes de hormigonar, del micropilote realmente ejecutado según especificaciones de Proyecto, desde el fondo de la excavación hasta la base de apoyo de la maquinaria o la cabeza de la armadura, sin incluir el exceso de mortero de cemento consumido sobre el volumen teórico correspondiente al diámetro nominal del micropilote.

| Código | Ud | Descripción | Rendimiento | Precio | Importe |
|---|---|---|---|---|---|
| mt07aco010h | kg | Acero en barras corrugadas, UNE-EN 10080 B 500 SD, suministrado en obra en barras sin elaborar, de varios diámetros. (material) | 3.156 | 1.23 | 3.882 |
| mt09mor080a | m³ | Mortero de cemento CEM I 42,5 N UNE-EN 197-1, confeccionado en obra con 600 kg/m³ de cemento. (material) | 0.008 | 124.74 | 0.998 |
| mq03pva020 | h | Equipo para inyecciones profundas, con bomba de baja presión y carro de perforación. (maquinaria) | 0.156 | 236.32 | 36.866 |
| mo042 | h | Oficial 1ª estructurista. (mano de obra) | 0.476 | 23.03 | 10.962 |
| mo089 | h | Ayudante estructurista. (mano de obra) | 0.476 | 21.86 | 10.405 |
| mo113 | h | Peón ordinario construcción. (mano de obra) | 0.238 | 20.78 | 4.946 |
| % | % | Costes directos complementarios | 2 % | 68.059 | 1.361 |
|  |  | Costes directos |  |  | 69.420 |

Residuos:
- colocación: mt07aco010h Acero en barras corrugadas, UNE-EN 10080 B 500 SD, suministrado en obra en barras sin elaborar, de varios diámetros; factor de residuo 0.0075
- colocación: mt09mor080a Mortero de cemento CEM I 42,5 N UNE-EN 197-1, confeccionado en obra con 600 kg/m³ de cemento; factor de residuo 0.0036
- excavación: ruo170504 Tierra y piedras distintas de las especificadas en el código 17 05 03. (componente de residuo); rendimiento 15.708 kg; Código LER 17 05 04; Masa del elemento 1 kg; Volumen 0.000625 m3

## Recursos

**mt07aco010h** kg Acero en barras corrugadas, UNE-EN 10080 B 500 SD, suministrado en obra en barras sin elaborar, de varios diámetros
Datos técnicos: Coste energético 9.830 MJ; Emisión de CO2 0.510 kg; Código LER 17 04 05; Masa del elemento 1 kg; Volumen 0.000476 m3

**mt09mor080a** m³ Mortero de cemento CEM I 42,5 N UNE-EN 197-1, confeccionado en obra con 600 kg/m³ de cemento
Datos técnicos: Coste energético 3724.000 MJ; Emisión de CO2 323.000 kg; Código LER 17 01 01; Masa del elemento 1900 kg; Volumen 1.266667 m3
