# Inyección de resinas expansivas, sistema "GEONOVATEK", para consolidación del terreno situado debajo de la cimentación existente

- Propiedad del archivo: CYPE Ingenieros S.A.
- Formato: FIEBDC-3/2016
- Programa: Generador de precios de la construcción. CYPE Ingenieros, S.A.
- Fecha: 06/06/2025
- Divisa: EUR
- Costes indirectos: 3 %
- IVA: 21 %

## C Cimentaciones

### CZ Recalces

#### CZT Refuerzo del terreno con inyecciones

**CZT015** Ud Inyección de resinas expansivas, sistema "GEONOVATEK", para consolidación del terreno situado debajo de la cimentación existente.
Inyección en profundidad de resina expansiva HDR 300 "GEONOVATEK", a base de poliuretano, con retroceso del tubo de inyección desde una profundidad máxima de 3 m hasta el nivel de rasante, a través de perforaciones que atraviesan la cimentación existente, de 26 mm de diámetro, de hasta 3 m de profundidad máxima, para conseguir la consolidación del terreno situado debajo de la misma, rellenando los huecos del terreno, estabilizándolo e incrementando su capacidad portante hasta alcanzar las necesidades obtenidas según estudio previo de transmisión de cargas.
Incluye: Ejecución de la perforación. Introducción de los tubos de inyección. Inyección de la resina. Control con nivel láser del levantamiento del edificio. Corte de la parte sobrante de los tubos de inyección. Tapado de las perforaciones con mortero reparador. Limpieza y recogida de los restos de resina. Retirada y acopio de escombros. Carga de escombros sobre contenedor.
Criterio de medición de proyecto: Número de unidades previstas, según documentación gráfica de Proyecto.
Criterio de medición de obra: Se medirá el número de unidades realmente ejecutadas según especificaciones de Proyecto.

| Código | Ud | Descripción | Rendimiento | Precio | Importe |
|---|---|---|---|---|---|
| mt07geo010k | Ud | Inyección en profundidad de resina expansiva HDR 300 "GEONOVATEK", a base de poliuretano, con retroceso del tubo de inyección desde una profundidad máxima de 3 m hasta el nivel de rasante. (material) | 1 | 925 | 925.000 |
| mo042 | h | Oficial 1ª estructurista. (mano de obra) | 1.545 | 24.04 | 37.142 |
| mo089 | h | Ayudante estructurista. (mano de obra) | 1.545 | 22.82 | 35.257 |
| % | % | Costes directos complementarios | 2 % | 997.399 | 19.948 |
|  |  | Costes directos |  |  | 1017.347 |
