# Desmontaje de vidrio laminar de seguridad

- Propiedad del archivo: CYPE Ingenieros S.A.
- Formato: FIEBDC-3/2016
- Programa: Generador de precios de la construcción. CYPE Ingenieros, S.A.
- Fecha: 26/06/2025
- Divisa: EUR
- Costes indirectos: 3 %
- IVA: 21 %

## D Demoliciones

### DL Carpintería, vidrios y protecciones solares

#### DLV Vidrios

**DLV050** m² Desmontaje de vidrio laminar de seguridad.
Desmontaje con medios manuales de vidrio laminar de seguridad compuesto por dos lunas de 3 mm de espesor unidas mediante una lámina de butiral de polivinilo, fijado sobre carpintería, sin deteriorar la carpintería a la que se sujeta, y carga manual sobre camión o contenedor.
Criterio de valoración económica: El precio incluye la eliminación previa de los calzos y del material de sellado.
Incluye: Desmontaje del elemento. Retirada y acopio del material desmontado. Limpieza de los restos de obra. Carga manual del material desmontado y restos de obra sobre camión o contenedor.
Criterio de medición de proyecto: Superficie medida según documentación gráfica de Proyecto.
Criterio de medición de obra: Se medirá la superficie realmente desmontada según especificaciones de Proyecto.

| Código | Ud | Descripción | Rendimiento | Precio | Importe |
|---|---|---|---|---|---|
| mo110 | h | Ayudante cristalero. (mano de obra) | 0.217 | 23.33 | 5.063 |
| % | % | Costes directos complementarios | 2 % | 5.063 | 0.101 |
|  |  | Costes directos |  |  | 5.164 |

Residuos:
- demolición: ruo170202 Vidrio. (componente de residuo); rendimiento 15 kg; Código LER 17 02 02; Masa del elemento 1 kg; Volumen 0.001 m3
