# Levantado de rejilla electrosoldada en vallado de parcela

- Propiedad del archivo: CYPE Ingenieros S.A.
- Formato: FIEBDC-3/2016
- Programa: Generador de precios de la construcción. CYPE Ingenieros, S.A.
- Fecha: 11/06/2024
- Divisa: EUR
- Costes indirectos: 3 %
- IVA: 21 %

## D Demoliciones

### DU Urbanización interior de la parcela

#### DUV Cerramientos exteriores

**DUV060** m Levantado de rejilla electrosoldada en vallado de parcela.
Levantado de rejilla electrosoldada en vallado de parcela, con una altura menor de 2 m, con medios manuales y equipo de oxicorte, recuperación del material para su posterior ubicación en otro emplazamiento, y carga manual sobre camión o contenedor.
Criterio de valoración económica: El precio incluye el desmontaje de los accesorios y de los elementos de fijación, pero no incluye la demolición de la cimentación.
Incluye: Levantado del elemento. Clasificación y etiquetado. Acopio de los materiales a reutilizar. Carga manual del material a reutilizar sobre camión. Retirada y acopio de los restos de obra. Limpieza de los restos de obra. Carga manual de los restos de obra sobre camión o contenedor.
Criterio de medición de proyecto: Longitud medida según documentación gráfica de Proyecto.
Criterio de medición de obra: Se medirá la longitud realmente desmontada según especificaciones de Proyecto.

| Código | Ud | Descripción | Rendimiento | Precio | Importe |
|---|---|---|---|---|---|
| mq08sol010 | h | Equipo de oxicorte, con acetileno como combustible y oxígeno como comburente. (maquinaria) | 0.116 | 8.25 | 0.957 |
| mo019 | h | Oficial 1ª soldador. (mano de obra) | 0.124 | 22.42 | 2.780 |
| mo018 | h | Oficial 1ª cerrajero. (mano de obra) | 0.434 | 22.42 | 9.730 |
| mo059 | h | Ayudante cerrajero. (mano de obra) | 0.217 | 21.06 | 4.570 |
| mo112 | h | Peón especializado construcción. (mano de obra) | 0.186 | 21.12 | 3.928 |
| mo113 | h | Peón ordinario construcción. (mano de obra) | 0.372 | 20.78 | 7.730 |
| % | % | Costes directos complementarios | 2 % | 29.695 | 0.594 |
|  |  | Costes directos |  |  | 30.289 |
