# Regularización de muros de fábrica con mortero de cemento

- Propiedad del archivo: CYPE Ingenieros S.A.
- Formato: FIEBDC-3/2016
- Programa: Generador de precios de la construcción. CYPE Ingenieros, S.A.
- Fecha: 23/10/2024
- Divisa: EUR
- Costes indirectos: 3 %
- IVA: 21 %

## E Estructuras

### EF Fábrica

#### EFY Reparaciones

**EFY035** m² Regularización de muros de fábrica con mortero de cemento.
Regularización de muro de fábrica con mortero cementoso bicomponente reforzado con fibras, color gris, aplicado manualmente, en una capa, de 10 mm de espesor total, para aplicación posterior de refuerzo estructural con mortero de cemento.
Criterio de valoración económica: El precio no incluye el refuerzo estructural con mortero de cemento.
Incluye: Limpieza previa de la superficie. Saturación del soporte con agua a baja presión. Eliminación del agua sobrante con aire comprimido. Preparación de la mezcla. Aplicación de la capa de regularización.
Criterio de medición de proyecto: Superficie medida según documentación gráfica de Proyecto.
Criterio de medición de obra: Se medirá la superficie realmente ejecutada según especificaciones de Proyecto.

| Código | Ud | Descripción | Rendimiento | Precio | Importe |
|---|---|---|---|---|---|
| mt09rem060f | kg | Mortero cementoso bicomponente reforzado con fibras, color gris, compuesto de cementos de alta resistencia, áridos seleccionados, aditivos especiales y polímeros sintéticos en dispersión acuosa, permeable al vapor de agua y de alta resistencia mecánica y alta ductilidad, para aplicar con llana o paleta, previo amasado con agua, clase R2 según UNE-EN 1504-3. (material) | 18.5 | 2.26 | 41.810 |
| mo020 | h | Oficial 1ª construcción. (mano de obra) | 0.19 | 22.13 | 4.205 |
| mo113 | h | Peón ordinario construcción. (mano de obra) | 0.19 | 20.78 | 3.948 |
| % | % | Costes directos complementarios | 2 % | 49.963 | 0.999 |
|  |  | Costes directos |  |  | 50.962 |

Residuos:
- colocación: mt09rem060f; factor de residuo 0.0063

## Recursos

**mt09rem060f** kg Mortero cementoso bicomponente reforzado con fibras
Datos técnicos: Coste energético 2.394 MJ; Emisión de CO2 0.194 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
