# Refuerzo de muro o pilar de hormigón armado, con laminado de fibra de carbono MasterBrace "MBCC de Sika"

- Propiedad del archivo: CYPE Ingenieros S.A.
- Formato: FIEBDC-3/2016
- Programa: Generador de precios de la construcción. CYPE Ingenieros, S.A.
- Fecha: 24/01/2025
- Divisa: EUR
- Costes indirectos: 3 %
- IVA: 21 %

## E Estructuras

### EH Hormigón armado

#### EHZ Refuerzos con laminados y hojas, de fibra de carbono

**EHZ010** m Refuerzo de muro o pilar de hormigón armado, con laminado de fibra de carbono MasterBrace "MBCC de Sika".
Refuerzo de muro o pilar de hormigón armado, mediante el sistema MasterBrace "MBCC de Sika", formado por laminado de fibra de carbono, MasterBrace LAM 170/3100 "MBCC de Sika", de 50 mm de anchura y 1,2 mm de espesor, módulo de elasticidad 170000 N/mm², resistencia a tracción 3100 MPa y elongación última 1,9%, colocado con MasterBrace ADH 4000 "MBCC de Sika" aplicando una capa de 2 mm de espesor sobre el laminado con espátula y otra capa de 1 mm de espesor sobre la superficie de contacto con el soporte, previamente imprimada con MasterBrace P 3500 "MBCC de Sika", aplicada con brocha.
Criterio de valoración económica: El precio no incluye la preparación del soporte ni el revestimiento.
Incluye: Aplicación de la imprimación. Aplicación del adhesivo sobre la superficie imprimada. Aplicación del adhesivo sobre la cara rugosa del laminado. Colocación del laminado sobre el soporte, con rodillo de goma. Limpieza de los restos de obra.
Criterio de medición de proyecto: Longitud medida según documentación gráfica de Proyecto.
Criterio de medición de obra: Se medirá la longitud realmente ejecutada según especificaciones de Proyecto.

| Código | Ud | Descripción | Rendimiento | Precio | Importe |
|---|---|---|---|---|---|
| mt09reh420a | kg | Imprimación de dos componentes a base de resina epoxi sin disolventes, MasterBrace P 3500 "MBCC de Sika", para aplicar con brocha o rodillo sobre elemento estructural a reforzar mediante hojas o laminados de fibra de carbono. (material) | 0.013 | 25.57 | 0.332 |
| mt09reh410a | m | Laminado de fibra de carbono, MasterBrace LAM 170/3100 "MBCC de Sika", de 50 mm de anchura y 1,2 mm de espesor, módulo de elasticidad 170000 N/mm², resistencia a tracción 3100 MPa y elongación última 1,9%, para refuerzo de estructuras. (material) | 1.1 | 18.95 | 20.845 |
| mt09reh440a | kg | Adhesivo de dos componentes a base de resina epoxi, MasterBrace ADH 4000 "MBCC de Sika", para aplicar con espátula sobre elemento estructural a reforzar mediante laminados de fibra de carbono, según UNE-EN 1504-4. (material) | 0.374 | 13.45 | 5.030 |
| mo042 | h | Oficial 1ª estructurista. (mano de obra) | 0.246 | 24.04 | 5.914 |
| mo089 | h | Ayudante estructurista. (mano de obra) | 0.246 | 22.82 | 5.614 |
| % | % | Costes directos complementarios | 2 % | 37.735 | 0.755 |
|  |  | Costes directos |  |  | 38.490 |

Residuos:
- colocación: mt09reh420a; factor de residuo 0.03
- colocación: mt09reh410a; factor de residuo 0.055
- colocación: mt09reh440a; factor de residuo 0.03

## Recursos

**mt09reh420a** kg Imprimación de dos componentes a base de resina epoxi sin disolventes
Datos técnicos: Coste energético 75.527 MJ; Emisión de CO2 2.872 kg; Código LER 17 09 04; Masa del elemento 1 kg; Volumen 0.000667 m3
Residuos:
- embalaje: re170203 Plástico. (componente de residuo); rendimiento 0.003 kg; Código LER 17 02 03; Masa del elemento 1 kg; Volumen 0.001667 m3

**mt09reh410a** m Laminado de fibra de carbono
Datos técnicos: Coste energético 16.473 MJ; Emisión de CO2 0.611 kg; Código LER 17 02 03; Masa del elemento 0.1 kg; Volumen 0.000167 m3
Residuos:
- embalaje: re150101 Envases de papel y cartón. (componente de residuo); rendimiento 0.093 kg; Código LER 15 01 01; Masa del elemento 1 kg; Volumen 0.001333 m3
- embalaje: re150104 Envases metálicos. (componente de residuo); rendimiento 0.03 kg; Código LER 15 01 04; Masa del elemento 1 kg; Volumen 0.001667 m3
- embalaje: re170203 Plástico; rendimiento 0.009 kg

**mt09reh440a** kg Adhesivo de dos componentes a base de resina epoxi
Datos técnicos: Coste energético 86.761 MJ; Emisión de CO2 3.294 kg; Código LER 17 09 04; Masa del elemento 1 kg; Volumen 0.000667 m3
Residuos:
- embalaje: re170203 Plástico; rendimiento 0.003 kg
