# Refuerzo de vigas y viguetas, con laminado de fibra de carbono Drizoro Composite "DRIZORO"

- Propiedad del archivo: CYPE Ingenieros S.A.
- Formato: FIEBDC-3/2016
- Programa: Generador de precios de la construcción. CYPE Ingenieros, S.A.
- Fecha: 24/01/2025
- Divisa: EUR
- Costes indirectos: 3 %
- IVA: 21 %

## E Estructuras

### EH Hormigón armado

#### EHZ Refuerzos con laminados y hojas, de fibra de carbono

**EHZ102** m Refuerzo de vigas y viguetas, con laminado de fibra de carbono Drizoro Composite "DRIZORO".
Refuerzo por la cara inferior de vigas o viguetas de hormigón armado, mediante el sistema Drizoro Composite "DRIZORO", formado por laminado de fibra de carbono, Drizoro Composite 1410 "DRIZORO", de 100 mm de anchura y 1,4 mm de espesor, módulo de elasticidad 165000 N/mm², resistencia a tracción 2600 MPa y elongación última 1,6%, colocado con Maxepox Carbofix "DRIZORO", aplicando una capa de entre 1 y 3 mm de espesor sobre el laminado con espátula y otra capa de entre 1 y 3 mm de espesor sobre la superficie de contacto con el soporte, sobre la superficie soporte de hormigón previamente imprimada con Maxprimer C S "DRIZORO", aplicada con brocha.
Criterio de valoración económica: El precio no incluye la preparación del soporte ni el revestimiento.
Incluye: Replanteo de la posición de los refuerzos. Aplicación de la imprimación. Aplicación del adhesivo sobre el hormigón. Aplicación del adhesivo sobre la cara rugosa del laminado. Colocación del laminado sobre el soporte, con rodillo de goma. Limpieza de los restos de obra.
Criterio de medición de proyecto: Longitud medida según documentación gráfica de Proyecto.
Criterio de medición de obra: Se medirá la longitud realmente ejecutada según especificaciones de Proyecto.

| Código | Ud | Descripción | Rendimiento | Precio | Importe |
|---|---|---|---|---|---|
| mt09red040a | kg | Imprimación de dos componentes a base de resina epoxi, Maxprimer C S "DRIZORO", temperatura de aplicación entre 15°C y 35°C, para aplicar con brocha o rodillo sobre elemento estructural a reforzar mediante hojas o laminados de fibra de carbono. (material) | 0.25 | 36.01 | 9.003 |
| mt09red010c | m | Laminado de fibra de carbono, Drizoro Composite 1410 "DRIZORO", de 100 mm de anchura y 1,4 mm de espesor, módulo de elasticidad 165000 N/mm², resistencia a tracción 2600 MPa y elongación última 1,6%, para refuerzo de estructuras. (material) | 1.1 | 65.49 | 72.039 |
| mt09red020a | kg | Adhesivo de dos componentes a base de resina epoxi, Maxepox Carbofix "DRIZORO", para aplicar con espátula o llana sobre elemento estructural a reforzar mediante laminados de fibra de carbono, según UNE-EN 1504-4. (material) | 0.75 | 17.45 | 13.088 |
| mo042 | h | Oficial 1ª estructurista. (mano de obra) | 0.308 | 24.04 | 7.404 |
| mo089 | h | Ayudante estructurista. (mano de obra) | 0.308 | 22.82 | 7.029 |
| % | % | Costes directos complementarios | 2 % | 108.563 | 2.171 |
|  |  | Costes directos |  |  | 110.734 |

Residuos:
- colocación: mt09red040a; factor de residuo 0.03
- colocación: mt09red010c; factor de residuo 0.0275102
- colocación: mt09red020a; factor de residuo 0.03

## Recursos

**mt09red040a** kg Imprimación de dos componentes a base de resina epoxi
Datos técnicos: Coste energético 75.527 MJ; Emisión de CO2 2.872 kg; Código LER 17 09 04; Masa del elemento 1 kg; Volumen 0.000667 m3
Residuos:
- embalaje: re170203 Plástico. (componente de residuo); rendimiento 0.003 kg; Código LER 17 02 03; Masa del elemento 1 kg; Volumen 0.001667 m3

**mt09red010c** m Laminado de fibra de carbono
Datos técnicos: Coste energético 37.614 MJ; Emisión de CO2 1.268 kg; Código LER 17 02 03; Masa del elemento 0.245 kg; Volumen 0.000408 m3
Residuos:
- embalaje: re150101 Envases de papel y cartón. (componente de residuo); rendimiento 0.094 kg; Código LER 15 01 01; Masa del elemento 1 kg; Volumen 0.001333 m3
- embalaje: re150104 Envases metálicos. (componente de residuo); rendimiento 0.031 kg; Código LER 15 01 04; Masa del elemento 1 kg; Volumen 0.001667 m3
- embalaje: re170203 Plástico; rendimiento 0.01 kg

**mt09red020a** kg Adhesivo de dos componentes a base de resina epoxi
Datos técnicos: Coste energético 86.761 MJ; Emisión de CO2 3.294 kg; Código LER 17 09 04; Masa del elemento 1 kg; Volumen 0.000667 m3
Residuos:
- embalaje: re170203 Plástico; rendimiento 0.003 kg
