# Barandilla de escalera, de hierro forjado

- Propiedad del archivo: CYPE Ingenieros S.A.
- Formato: FIEBDC-3/2016
- Programa: Generador de precios de la construcción. CYPE Ingenieros, S.A.
- Fecha: 06/06/2025
- Divisa: EUR
- Costes indirectos: 3 %
- IVA: 21 %

## F Fachadas y particiones

### FD Defensas

#### FDD Barandillas y pasamanos

**FDD105** m Barandilla de escalera, de hierro forjado.
Barandilla para escalera de ida y vuelta, de dos tramos rectos con meseta intermedia, de 100 cm de altura, formada por: bastidor compuesto de barandal superior e inferior de pletina de perfil macizo de hierro forjado marcado de 40x8 mm y montantes de cuadradillo de perfil macizo de hierro forjado marcado de 16x16 mm con una separación de 100 cm entre sí; entrepaño para relleno de los huecos del bastidor compuesto de barrotes verticales de cuadradillo de perfil macizo de hierro forjado marcado, liso, de 12x12 mm con una separación de 12 cm. Incluso patillas de anclaje para recibido en obra de fábrica con mortero de cemento, industrial, M-5. Elaborada en taller y montada en obra. Totalmente terminada y lista para pintar.
Incluye: Replanteo de los puntos de fijación. Aplomado y nivelación. Resolución de las uniones entre tramos. Resolución de las uniones al paramento.
Criterio de medición de proyecto: Longitud medida a ejes en verdadera magnitud, según documentación gráfica de Proyecto.
Criterio de medición de obra: Se medirá, en verdadera magnitud, a ejes, la longitud realmente ejecutada según especificaciones de Proyecto.

| Código | Ud | Descripción | Rendimiento | Precio | Importe |
|---|---|---|---|---|---|
| mt08aaa010a | m³ | Agua. (material) | 0.006 | 1.5 | 0.009 |
| mt09mif010ca | t | Mortero industrial para albañilería, de cemento, color gris, categoría M-5 (resistencia a compresión 5 N/mm²), suministrado en sacos, según UNE-EN 998-2. (material) | 0.015 | 53.48 | 0.802 |
| mt26aad010h | m | Pletina de perfil macizo de hierro forjado marcado de 40x8 mm, montado en taller con tratamiento anticorrosión según UNE-EN ISO 1461 e imprimación SHOP-PRIMER a base de resina polivinil-butiral con un espesor medio de recubrimiento de 20 micras. (material) | 2 | 16.57 | 33.140 |
| mt26aad010b | m | Cuadradillo de perfil macizo de hierro forjado marcado de 16x16 mm, montado en taller con tratamiento anticorrosión según UNE-EN ISO 1461 e imprimación SHOP-PRIMER a base de resina polivinil-butiral con un espesor medio de recubrimiento de 20 micras. (material) | 1.05 | 17.71 | 18.596 |
| mt26aad020a | m | Cuadradillo de perfil macizo de hierro forjado marcado, liso, de 12x12 mm, montado en taller con tratamiento anticorrosión según UNE-EN ISO 1461 e imprimación SHOP-PRIMER a base de resina polivinil-butiral con un espesor medio de recubrimiento de 20 micras. (material) | 7.5 | 15.96 | 119.700 |
| mq08sol020 | h | Equipo y elementos auxiliares para soldadura eléctrica. (maquinaria) | 0.116 | 3.42 | 0.397 |
| mo020 | h | Oficial 1ª construcción. (mano de obra) | 0.368 | 23.1 | 8.501 |
| mo113 | h | Peón ordinario construcción. (mano de obra) | 0.246 | 21.69 | 5.336 |
| mo018 | h | Oficial 1ª cerrajero. (mano de obra) | 0.491 | 23.41 | 11.494 |
| mo059 | h | Ayudante cerrajero. (mano de obra) | 0.246 | 21.99 | 5.410 |
| % | % | Costes directos complementarios | 2 % | 203.385 | 4.068 |
|  |  | Costes directos |  |  | 207.453 |

Residuos:
- colocación: mt09mif010ca; factor de residuo 0.0189
- colocación: mt26aad010h; factor de residuo 0.0147378
- colocación: mt26aad010b; factor de residuo 0.0146617
- colocación: mt26aad020a; factor de residuo 0.0147785

## Recursos

**mt08aaa010a** m³ Agua
Datos técnicos: Coste energético 60.000 MJ; Emisión de CO2 30.000 kg

**mt09mif010ca** t Mortero industrial para albañilería
Datos técnicos: Coste energético 2050.870 MJ; Emisión de CO2 177.583 kg; Código LER 17 01 01; Masa del elemento 1000 kg; Volumen 0.666667 m3
Residuos:
- embalaje: re150101 Envases de papel y cartón. (componente de residuo); rendimiento 8.571 kg; Código LER 15 01 01; Masa del elemento 1 kg; Volumen 0.001333 m3
- embalaje: re170201 Madera. (componente de residuo); rendimiento 0.463 kg; Código LER 17 02 01; Masa del elemento 1 kg; Volumen 0.000909 m3
- embalaje: re170203 Plástico. (componente de residuo); rendimiento 0.241 kg; Código LER 17 02 03; Masa del elemento 1 kg; Volumen 0.001667 m3

**mt26aad010h** m Pletina de perfil macizo de hierro forjado marcado de 40x8 mm
Datos técnicos: Coste energético 60.817 MJ; Emisión de CO2 3.790 kg; Código LER 17 04 05; Masa del elemento 2.51 kg; Volumen 0.001195 m3

**mt26aad010b** m Cuadradillo de perfil macizo de hierro forjado marcado de 16x16 mm
Datos técnicos: Coste energético 48.702 MJ; Emisión de CO2 3.035 kg; Código LER 17 04 05; Masa del elemento 2.01 kg; Volumen 0.000957 m3

**mt26aad020a** m Cuadradillo de perfil macizo de hierro forjado marcado
Datos técnicos: Coste energético 25.926 MJ; Emisión de CO2 1.616 kg; Código LER 17 04 05; Masa del elemento 1.07 kg; Volumen 0.00051 m3
